# Katholische Universität Eichstätt
Angebotsaufforderung (GAEB DA XML 3.3, DA83)
Projekt: 685 KUE - Kath. Uni. Eichstätt
Währung: EUR
Erstellt mit: CaliforniaX by G&W Software AG, CaliforniaX V25.1.01, 20.01.2026

## L E I S T U N G S V E R Z E I C H N I S
L E I S T U N G S V E R Z E I C H N I S

Leistung:
BA1-2  130 LOSE MÖBLIERUNG LOS 1

Projekt-Nr.:
KUEI

Bauvorhaben:
Generalsanierung Kollegiengebäude Kath. Universität Eichstätt-Ingolstadt

Bauort:
Ostenstrasse 26
85072 Eichstätt

Bauherr:
Katholische Universität Eichstätt-Ingolstadt
Abteilung III Facility Management
Kapuzinergasse 2
85072 Eichstätt

## Objektbeschreibung
Objektbeschreibung

I  Historie

Die Kollegiengebäude A-E entstanden von 1960 bis 1965 in Zusammenarbeit mit dem Architekten Josef Elfinger und dem seinerzeit neu gegründeten Bischöflichen Bauamt unter der Leitung von Karljosef Schattner.
Die Kollegiengebäude gruppieren sich um einen campusartigen Innenhof, bilden aber zugleich zur Ostenstrasse und zum Hofgarten hin sorgfältig komponierte Außenräume: einen Eingangshof, der vom Niveau der Ostenstrasse über eine Freitreppe zur tiefer gelegenen Ebene des Hofgartens vermittelt. Ein zweiter Hof, der für Theateraufführungen genutzt wird, bindet den angrenzenden Barockgarten in sein Kulissenbild mit ein. Das Herzstück der Kollegiengebäude bildet der `grüne´ Campus, der durch seine Raumkanten begrenzt wird im Wechsel mit den freizügigen Blickachsen zur ehemaligen Sommerresidenz aus dem 18. Jhdt. und dem ursprünglich von Josef Effner gestalteten Hofgarten mit den von Gabrieli und Pedetti ergänzten Pavillonbauten im Westen. Der Prospekt in der Altmühlaue mit dem gegenüberliegenden Hangrücken im Süden und der einmaligen Flusslandschaft lassen diesen zu einem unverwechselbaren Ort werden.  Das nach Osten hin quer liegende KGB (Sog. Kunstbau) grenzt den Campus zur Universitätsallee mit seinem in den letzten Jahren stark gewachsenem Durchgangsverkehr zu einer der wenigen Brücken über die Altmühl ab.
1978 wurden die Kollegiengebäude um den sogenannten Dozentenbau parallel zum Kunsttrakt erweitert. Bei diesem Eingriff wurde die Ostfassade entfernt, zugunsten eines inneren, zweigeschossig offenen, Erschließungsflures. Die Stärkung dieses östlichen `Rückens´ war also bereits in den 70er Jahren von den Entwurfsverfassern als vertretbar eingestuft worden.
Im Süden öffnete sich ursprünglich der Campus in seiner vollen Breite zur Altmühlaue hin. Mitte der 1980-er Jahre konnte jedoch die Mensa der Universität den stetig steigenden Studentenzahlen nicht mehr genügen, so dass ein Neubau erforderlich wurde. Die neue Mensa schließt nun die Campusanlage entlang ihrer Südflanke zu den Altmühlauen hin kompositorisch ab. Die sorgfältige Abwägung des Öffnungsmaßes am Campus hat zu einer differenzierten Höhenstaffelung von Cafeteria und Mensa geführt, um ein Optimum an Durchsicht zu erreichen.
Seit Sommer 2018 stehen die sogenannten Kollegiengebäude der ehemalige Pädagogische Hochschule - das Erstlingswerk von Karljosef Schattner – einzeln und als Gruppe unter Denkmalschutz.

II  Projektbeschreibung und Planungsvorgaben

Aufgrund der zwischenzeitlich mehr als 50-jährigen Nutzungsdauer sind Sanierungsmaßnahmen in größerem Umfang an den fünf großen Kollegiengebäuden und deren Verbindungsbauten sowie dem ehemaligen Hausmeisterhaus an der Ostenstraße unumgänglich. Ergänzend zur baukonstruktiven Ertüchtigung müssen erhebliche Mängel der Gebäude in Sachen Brandschutz, Energieeinsparung und Barrierefreiheit beseitigt werden.

## Baubeschreibung
Generalsanierung der Kollegiengebäude in Eichstätt

Auftraggeber:  Katholische Universität Eichstätt-Ingolstadt
Projektsteuerung:  Hitzler Ingenieure, München
Architekten:  Diezinger Architekten GmbH, Eichstätt

Realisierung in Bauphasen

Das Realisierungskonzept sieht folgenden Ablauf vor:
In einer Vorabmaßnahme müssen zu Beginn Interimsflächen bereitgestellt werden (Vorabmaßnahme), um Platz für ausweichende Seminar- und Büroflächen zu schaffen.
In Bauphase 1 wird mit der Sanierung des Seminarbaus (KGA) einschließlich der zentralen Technikzentrale und dem Verbindungsbaus zum KGD und KGB, dem Umbau des Sportbaus (KGC) zu einem Fachgebäude für Kunst und der Sanierung des ehemaligen Hausmeisterhauses (O28) begonnen.
Nach Fertigstellung von KGC kann der Fachbereich Kunst aus dem KGB umziehen. Die restlichen Nutzungen aus dem KGB, die in Seminar- und Büroräumen untergebracht sind, können in Folge die dafür freigewordenen Interimsflächen beziehen.
In Bauphase 2 erfolgt die Generalsanierung der Aula KGD, des KGB inklusive Aufstockung der beiden Gebäudeteile des KGB. Nach Fertigstellung von KGB kann der Fachbereich Musik aus dem KGE umziehen.

Erläuterung Generalsanierung Kollegiengebäude KGA inkl. Verbindungsbau zu KGD&KGB

Das längs zur Ostenstraße situierte 4-geschossige Kollegiengebäude A, auch Seminarbau genannt, bildet als Hauptgebäude den Auftakt zu dem Areal der Kollegiengebäude und schließt zugleich den Hauptcampus der Universität nach Norden hin ab.
Die Nutzung des Gebäudes als Verwaltungs- und Seminargebäude bleibt erhalten. Die Eingriffe im Seminarbau belaufen sich hauptsächlich auf Generalsanierungsmaßnahmen und Maßnahmen zur Umsetzung der Brandschutzanforderungen und der Barrierefreiheit.
Erläuterung Generalsanierung Kollegiengebäude KGB

Das längs zur Universitätsallee situierte 2-geschossige Kollegiengebäude B schließt den Hauptcampus der Universität nach Osten hin ab. Es besteht aus zwei um ein Geschoss zueinander versetzt angeordneten Gebäudeteilen: dem ehemaligen Kunstbau im Westen und dem Dozentenbau im Osten. Das 1. OG befindet sich auf einer Ebene.
Das Gebäudes soll als Verwaltungs-, Seminar- und Laborübungsgebäude genutzt werden. Die Eingriffe im Bestand belaufen sich auf Generalsanierungsmaßnahmen, Maßnahmen zur Erneuerung der technischen Standards in Laborräumen, Umnutzung von Werkstatträume in Seminarräumen, Maßnahmen zur Umsetzung der Brandschutzanforderungen und der Barrierefreiheit und Maßnahmen zur statischen Ertüchtigung bestehender Tragwerke für die  Gebäudeaufstockung
Erläuterung Generalsanierung Kollegiengebäude KGC inkl. angrenzendem Trafohaus

Das quer zur Universitätsallee situierte 3-geschossige Kollegiengebäude C wurde als Sportbau mit zusätzlichem Lernschwimmbecken im EG konzipiert und errichtet. Die Nutzung des Schwimmbeckens wurde bereits Anfang der 90-er Jahre aufgegeben. Der gesamte Fachbereich Kunst wird in das Gebäude integriert. Hierfür sind tiefgreifende Umstrukturierungsmaßnahmen rund um die Sporthalle erforderlich.
Die Eingriffe im übrigen Bestand belaufen sich auf Generalsanierungsmaßnahmen, Maßnahmen zur Schaffung neuer Werkstatt-, Maschinen-, Seminar- und Büroräume sowie Maßnahmen zur Umsetzung der Brandschutzanforderungen und der Barrierefreiheit.

Erläuterung Generalsanierung Kollegiengebäude KGD (Aula)

Im 2-geschossigen Kollegiengebäude D befindet sich die Aula der Universität. Zum Hofgarten ausgerichtet flankiert das Gebäude im Süden den Eingangshof zum Universitätscampus.
Die Nutzung des Gebäudes als Aula bleibt erhalten. Jedoch wird der Schwerpunkt einer Hörsaalnutzung mit fester Bestuhlung in Richtung flexible Nutzung für variable Veranstaltungen, wie Theater und Konzerte der Universität, Vorträge, Tagungen und Kongresse aber auch für Prüfungen verlagert. Die Eingriffe belaufen sich somit nicht nur auf Generalsanierungsmaßnahmen und Maßnahmen zur Umsetzung der Brandschutzanforderungen und der Barrierefreiheit, sondern auch zur Verbesserung der klimatischen (Gewährleistung des erforderlichen Luftwechsels nach aktuellen Standards) und akustischen Bedingungen und der Funktionalität, was Möblierung der Aula und Nutzung der Bühne betrifft.

Erläuterung Generalsanierung Kollegiengebäude KGE inkl. Verbindungsbau zum KGD

Das 3-geschossige Kollegiengebäude E, auch als Musikbau bezeichnet, schließt den Campus im Süd-Westen zum Hofgarten ab.
Die Nutzung des Gebäudes als Seminar und Bürobau wird beibehalten, allerdings werden die für den Fachbereich Musik genutzten Räume in den B-Bau verlagert. Die Eingriffe belaufen sich hauptsächlich auf Generalsanierungsmaßnahmen, Maßnahmen zur Änderung der räumlichen Struktur im EG und Maßnahmen zur Umsetzung der
Brandschutzanforderungen und der Barrierefreiheit.

Erläuterung Generalsanierung Gebäude Ostenstraße 28 (O28)

Das 1-geschossige Gebäude O28 (ehem. Hausmeisterhaus)  mit angegliedertem Innenhof, flankiert den Zugang von der Ostenstraße zum Eingangshof.
Die Nutzung des Gebäudes als Poststelle und Campusservice wird beibehalten. Die Eingriffe belaufen sich hauptsächlich auf Generalsanierungsmaßnahmen und Maßnahmen zur Umsetzung der Brandschutzanforderungen und der
Barrierefreiheit.

## Allgemeine Vorbemerkungen
Allgemeine Vorbemerkungen

Die in den nachfolgend beschriebenen Positionen aufgeführten Leistungen sind gemäß der "ZTV",
sowie den Vorbemerkungen und den vorgestellten technischen Beschreibungen auszuführen.
Alle Positionen sind als komplette, in sich geschlossene und voll funktionsfähige Leistungen anzubieten.

Notwendig erscheinende Änderungen oder Ergänzungen sind mit einer entsprechenden Begründung schriftlich
dem Angebot beizufügen.

## Kurzbeschreibung Leistungsumfang
Kurzbeschreibung Leistungsumfang

Der Umfang dieser Ausschreibung umfasst die  Lieferung und den Aufbau der losen Möblierung Los 1
für den Bauabschnitt 1 und  Bauabschnitt 2

Der Bieter übernimmt mit Auftragserteilung die Verpflichtung, die bezeichneten Leistungen mängelfrei,
funktionsgerecht, rechtzeitig, den anerkannten Regeln der Baukunst und Technik, den öffentlichen Bestimmungen
und dem in der nachfolgenden Ausschreibung festgelegten Leistungsumfang zu errichten.

1.  Art und Umfang der Leistungen

Die angebotenen Einzelpreise verstehen sich als Festpreise.
Die angebotenen Produkte müssen in einer geeigneten Schutzhülle verpackt sein. Die Lieferung der Produkte hat
frei Verwendungsstelle im Gebäude (Aufstellungsort/Büroraum) einschließlich der Beseitigung, Rücknahme
und Entsorgung des anfallenden Verpackungsmaterials zu erfolgen. Die gebrauchsfertige Aufstellung
erfolgt nach den, dem Auftragnehmer übergebenen Möblierungsplänen. Die Flächen sind gereinigt zu verlassen.

Die angegebenen Preise beinhalten ebenso alle Kosten für Nebenleistungen wie Auslösung, Fahrt-, Zehr- und Wegegelder, Lohnzulagen, Über- und Sonntagsstunden. Nachforderungen des Bieters wegen gestiegener Kosten sind
ausgeschlossen.

Kalkulationsgrundlage sind die genannten Mengen. Evtl. geringe Abweichungen dieser Mengen nach oben bzw. unten berechtigen den Bieter nicht zur Preiskorrektur der Einzelstücke.

2.  Anforderungen an Qualität, Umweltschutz und Arbeitssicherheit

Die Katholische Universität Eichstätt ist EMAS zertifiziert. (EMAS (Eco-Management and Audit Scheme) ist ein
freiwilliges Umweltmanagementsystem der Europäischen Union, das Unternehmen und Organisationen dabei
unterstützt, ihre Umweltleistung kontinuierlich zu verbessern. Es basiert auf der ISO 14001, geht aber in einigen
Bereichen darüber hinaus und verlangt eine transparente Umweltberichterstattung.)

Der Produkthersteller muss über ein offiziell installiertes und strukturell integriertes Qualitätsmanagement-System
nach ISO 9001:2015 in Verbindung mit einem Umweltmanagement-System nach ISO 14001:2015 verfügen.

Die Anforderungen aus dem Arbeitsschutzmanagement ISO 45001:2018 und dem Energiemanagement-System
nach ISO 50001:2018 müssen erfüllt werden.

Alle angebotenen Produkte tragen das GS-Zeichen und das Umweltzeichen Blauer Engel RAL-UZ 38.
Des weiteren werden LEVEL Nachhaltigkeitszertifikate des europäischen Dachverbandes der Büromöbelindustrie FEMB in der Zertifizierungsstufe „Level 3“  und ,,Level 2"gefordert.
Die angebotenen Produkte müssen das Gütesiegel „ Made in Germany“ tragen.
Um Anforderungen an Produkte mit Anforderungen an Dienstleistungen zu verbinden muss das Zeichen
„ QUALITY OFFICE“ vorhanden sein.
Über alle Anforderungen ist auf Verlangen der Nachweis zu erbringen.

Die gesamte Produktpalette muss dem Leitfaden für die Gestaltung von Bildschirm- und Büroarbeitsplätzen
– DGUV Informationen 215-410 entsprechen. Dieser Leitfaden konkretisiert die sicherheitstechnischen,
arbeitsmedizinischen, ergonomischen und arbeitspsychologischen Anforderungen für die Gestaltung
und den Betrieb von Bildschirm- und Büroarbeitsplätzen.
Weiterhin ist die DGUV Information 215-441 – Büroraumplanung einzuhalten.

3.  Anforderungen an die Programme

Die angebotenen Einrichtungselemente müssen grundsätzlich Bestandteile eines funktional und ergonomisch
gestalteten Serienprogramms sein, das sich in der Praxis bewährt hat. Eine Referenzliste von Objekten, die mit
qualitativ und technisch gleichwertigen Einrichtungssystemen (möglichst mit dem angebotenen Programm)
ausgestattet sind, wird gefordert. Die beschriebenen Programme müssen im Design aufeinander abgestimmt sein.
Sie müssen in Abmessungen, Materialien, Farben und Gestaltungsmerkmalen übereinstimmen. Die volle Eignung f
ür die genormten und im Büro üblichen Arbeitsmittel darf nicht eingeschränkt sein. Die Programme müssen
montagefreundlich sein, so dass äußere und innere Bauelemente auch nachträglich leicht und ohne großen
Montageaufwand durch hauseigenes Personal variiert oder ausgetauscht werden können. Es muss sich um
ein Organisationsmöbelsystem handeln, das eine volle innere und äußere Wandelbarkeit ermöglicht und sich
an die wechselnden Anforderungen an einen Arbeitsplatz anpassen lässt. Es gilt besonders als vereinbart, dass
auch bei technischen Veränderungen die Kompatibilität des Gesamtsystems erhalten bleibt.

Der Auftraggeber erwartet vom Auftragnehmer eine technische Beschreibung seiner Produkte, aus der die Erfüllung der gestellten Anforderungen ersichtlich ist. Abweichungen des Bieters von der Ausschreibung sind in jedem Fall
gesondert aufzuführen. 

## Termine
Termine

Die Leistungen des AN werden im Zuge der Hauptmaßnahme mit folgenden Eckdaten durchgeführt.

Ausführung  Bauabschnitt 1:

- Möblierung KGC  September / Oktober 2026
- Möblierung KGA:  September / Oktober 2026
- Möblierung O28:  Juni 2026

Ausführung  Bauabschnitt 2:

- Möblierung KGD  März / April 2028
- Möblierung KGE:  Juni / Juli 2028
- Möblierung KGB  September / Oktober 2028

## Anlagenverzeichnis
Anlagenverzeichnis
Die nachstehend aufgeführten Unterlagen sind als Grundlage zur Kalkulation zu beachten.

Pläne
-  Baustelleneinrichtungsplan

KGA

Grundrisse / Übersichten
KUE_A_KGA_AR_GR_00_599-KGA I GR EG I 1-50
KUE_A_KGA_AR_GR_01_599-KGA I GR OG1 I 1_50
KUE_A_KGA_AR_GR_02_599-KGA I GR OG2 I 1-50
KUE_A_KGA_AR_GR_03_599-KGA I GR OG3 I 1-50

KGB

Grundrisse / Übersichten
KUE_A_KGB_AR_GR_00_599-KGB I GR EG-Ausstattung I 1_50
KUE_A_KGB_AR_GR_01_599-KGB I GR 1.OG-Ausstattung I M 1_50
KUE_A_KGB_AR_GR_02_599-KGB I GR 2.OG-Ausstattung I M 1_50
KUE_A_KGB_AR_GR_03_599-KGB I GR 3.OG-Ausstattung I M 1_50

KGC

Grundrisse / Übersichten
KUE_A_KGC_AR_GR_00_599-KGC I GR EG-Ausstattung I 1_50
KUE_A_KGC_AR_GR_01_599-KGC I GR 1.OG-Ausstattung I 1_50
KUE_A_KGC_AR_GR_02_599-KGC I GR 2.OG-Ausstattung I 1_50

KGE

Grundrisse / Übersichten
KUE_A_KGE_AR_GR_00_599-KGE I GR EG-Ausstattung I M 1_50
KUE_A_KGE_AR_GR_01_599-KGE I GR 1.OG-Ausstattung I M 1_50
KUE_A_KGE_AR_GR_02_599-KGE I GR 2.OG-Ausstattung I M 1_50

O28

Grundrisse / Übersichten
KUE_A_O28_AR_GR_EG_599_O28 I Grundriss EG I 1_50

Alle Gebäude

Listen
250801_KUE_ Los1_2
250801_KUE_ Los3_4

## WBVB: Weiteres besondere Vertragsbedingungen

## 1. Baustrom / Bauwasser
1. Baustrom / Bauwasser
1.1 Die Anschlussstellen für Bauwasser und Baustrom werden bauseitig hergerichtet und sind auf dem Baustelleneinrichtungsplan dargestellt. Die Herstellung der Bauwasser- und Baustromleitungen von den Anschlussstellen bis zum Einsatzort mit unternehmereigenen Versorgungsleitungen, sowie die ordnungsgemäße Ableitung von Abwasser ist Sache des AN und ist in die EP Baustelleneinrichtung einzurechnen. Der Auf- und Abbau darf nur mit Zustimmung der Bauleitung AG erfolgen. Auf- und Ab- und Umbau sowie Vorhaltung und Wartung ist Nebenleistung und wird nicht gesondert vergütet. Bauwasser darf nicht unkontrolliert entweichen. Abwasser ist ordnungsgemäß in die Abwasseranschlussstelle laut Baustelleneinrichtungsplan einzuleiten. Baustrom: die einschlägigen VDE-Vorschriften und technischen Anschlussbedingungen des Stromversorgers sind einzuhalten.

## 2. Beleuchtung
2. Beleuchtung
2.1 Durch den AG ist für die Dauer der Bauzeit eine Beleuchtung für die Baustelleneinrichtungsflächen sowie für die Verkehrsflächen innerhalb und außerhalb des Gebäudes gewährleistet. Eine Arbeitsplatzbeleuchtung wird vom AG nicht eingerichtet. Die ausreichende Beleuchtung der Arbeitsbereiche des AN ist vom AN einzurichten und zu betreiben.

## 3. UVV / SiGeKo
3. UVV / SiGeKo
3.1 Der Sicherheits- und Gesundheitsschutzplan liegt bei der Bauleitung auf und ist mit seinen Aussagen für alle am Bau beteiligten Firmen und Personen verbindlich. Der AN ist verpflichtet, den Auftrag so auszuführen, dass das Gesetz über technische Arbeitsmittel, die maßgeblichen Unfallverhütungsvorschriften, andere Arbeitsschutzvorschriften sowie im Übrigen die „allgemeinen anerkannten sicherheitstechnischen und arbeitsmedizinischen Regeln“ beachtet werden. Diese Verpflichtung ist ein Teil des Vertrages.
Wird diese Regelung nicht beachtet, gilt die Leistung als nicht ordnungsgemäß erfüllt. Schadenersatzansprüche wegen sich daraus ergebenden Folgen bleiben vorbehalten.

3.2 Gefährdungsbeurteilung / Unterweisung / Sicherheitsfachkraft: der AN hat auf Verlangen des Koordinators eine Gefährdungsbeurteilung (ArbschG § 5,6) zur Einsicht und Abstimmung vorzulegen. Erstmalig auf der Baustelle eingesetztes Personal ist vor Beginn der Arbeiten durch ihren Aufsichtsführenden zu unterweisen.

## 4. Verantwortung des AN
4. Verantwortung des AN
4.1 Der AN hat zur Verhütung von Arbeitsunfällen gemäß BGV A1§2(1) Einrichtungen, Anordnungen und Maßnahmen zu treffen, die den Bestimmungen der BGV A1, den sonst geltenden UVVs und im Übrigen den allgemein anerkannten sicherheitstechnischen und arbeitsmedizinischen Regeln entsprechen. Jeder AN ist dafür verantwortlich, dass seine auf der Baustelle tätigen Bauleiter, bzw. Aufsichtsführenden einschließlich seiner Subunternehmer, Kenntnis über diese Baustellenverordnung, sowie die einschlägigen Arbeitsschutz- und Unfallverhütungsvorschriften haben. Stellt der AN Mängel fest, sind diese unverzüglich dem Koordinator zu melden und es ist auf deren Abstellung hinzuwirken. Nimmt der AN trotz erkennbarer Mängel seine Arbeit auf, ist er zur Mängelbeseitigung verpflichtet.

## 5. Persönliche Schutzausrüstung
5. Persönliche Schutzausrüstung
5.1 Auf der Baustelle ist grundsätzlich die erforderliche Schutzausrüstung wie Schutzhelme, Schutzschuhe, Hand- Augen und Gehörschutz nach Maßgabe der BGV C22 u UVV Bauarbeiten zu tragen. Der AN hat deren Benutzung sicherzustellen. Zuwiderhandelnde Personen können nach einmaliger Verwarnung von der Baustelle gewiesen werden.

## 6. Alkohol- und Rauchverbot
6. Alkohol- und Rauchverbot
6.1 Auf dem Gelände der Baustelle besteht Alkohol- und Rauchverbot. Der AN und seine Vertreter haben Personen, bei denen der begründete Verdacht auf Alkoholeinfluss besteht, unverzüglich von der Baustelle zu verweisen. Ebenso sind Personen, welche das Rauchverbot missachten von der Baustelle zu verweisen.

## 7. Erste Hilfe
7. Erste Hilfe
7.1 Anforderungen nach der Arbeitsstättenverordnung und BGV A5 (Ersthelfer, Erstversorgung) hat der AN zu erfüllen. Die Ersthelfer sind zu benennen.

## 8. Brand- und Explosionsschutz
8. Brand- und Explosionsschutz
Bei feuergefährlichen Arbeiten sind durch den AN Feuerlöscher (Anzahl nach DIN EN 3 und DIN 14406 Teil1) bereitzustellen. Zusätzlich ist brennbares Material aus dem Gefahrenbereich zu entfernen oder abzudecken. In feuergefährdeten Bereichen gilt absolutes Rauchverbot. Schweiß-, Schneid-, Schleif- und Aufheizarbeiten bedürfen in der Regel besonderer Sicherheitsmaßnahmen und einer schriftlichen Genehmigung in Form eines Schweißerlaubnisscheins, mit genauen Angaben über die zu treffenden Schutzmaßnahmen. Der AN hat seine Beschäftigten im Gebrauch der Löscheinrichtungen vertraut zu machen.

## I. ZTV: Zusätzliche technische Vertragsbedingungen

## 1. Kalkulationshinweis
1. Kalkulationshinweis

1.1 Die Zusätzlichen Technischen Vertragsbedingungen (ZTV) stellen den Qualitäts- und Leistungsumfang fest,
der für alle Leistungspositionen gilt und grundsätzlich in die jeweiligen Einheitspreise einzurechnen ist,
auch wenn dies nachstehend in den einzelnen Punkten,  bzw. in den einzelnen Positionen nicht mehr
gesondert erwähnt wird und auch keine gesonderten Positionen hierfür vorgesehen sind.

1.2 Auch wenn in Positionen im Besonderen auf einzelne Punkte der ZTV hingewiesen wird, so behalten auch
nicht erwähnte relevante Punkte deren Gültigkeit.
Ebenso kann aus einer besonderen Erwähnung in einzelnen Punkten der ZTV wie "ist in den EP einzurechnen
" kein Rückschluss gezogen werden, dass andere Punkte der ZTV ohne diese besonderen Erwähnung
nicht in die EP einzukalkulieren sind.

1.3 Die ZTV entbinden den AN nicht von der Beachtung und Einhaltung allgemeingültiger und ohnehin zu erfüllender Bestimmungen und Vorschriften sowie anerkannten Regeln der Technik.

## 2. Widerspruch Langtext zu Kurztext
2. Widerspruch Langtext zu Kurztext
Bei eventuell fehlender Übereinstimmung (Widerspruch) zwischen Langtext und Kurztext
gilt in jedem Fall nur der Langtext der Leistungsbeschreibung.

## 3. Transporte
3. Transporte
Vor Angebotsabgabe sind durch den AN sämtliche Transport- und Fahrwege zur bzw. von der Baustelle
verantwortlich zu prüfen. Alle eventuellen Erschwernisse des Transportes sind mit den EP abgegolten.

Die Verteilung der Möblierung erfolgt entsprechend der Planung durch manuellen Transport (vertragen)
vom Punkt der Anlieferung bis zum Aufstellort über Treppenhäuser und Flure in die einzelnen Etagen:

-  Kollegiengebäude A  EG - 3. OG
-  Kollegiengebäude B  EG - 3. OG
-  Kollegiengebäude C  EG - 2. OG
-  Kollegiengebäude D  EG - 1. OG
-  Kollegiengebäude E  EG - 2. OG
-  Kollegiengebäude O28  EG

Die vorhandenen Aufzüge sind reine Personenaufzüge und stehen für Mobiliartransporte nicht zur
Verfügung.

Die Entfernung ist entsprechend der vorliegenden Planung durch den AN zu ermitteln und in die EP einzukalkulieren.
Eine gesonderte Vergütung für das vertragen des Mobiliar erfolgt nicht.

Das Aufstellen von Möbelliften und Nutzen von Fenstern- bzw. Fenstertüren als Einbringöffnung
ist nur in Abstimmung des Standortes und mit Zustimmung der OÜ zugelassen.

Die Kosten für Transporte sind in jedem Fall in die Einheitspreise einzurechnen.
Eine gesonderte Vergütung erfolgt nicht.

Bei Beschädigungen an Wänden, Decken, Türen, Böden etc. werden die Schadensbeseitigungskosten
dem Verursacher in Abzug gebracht.

## 4. Ausführungsablauf
4.  Ausführungsablauf

Größere zeitliche Unterbrechungen sind gem. Terminplan nicht geplant.
Erforderliche  Abstimmungen mit anderen Ausbau- und Installationsgewerken und ggf. erforderliche kleinere
Verzögerungen für die Anlieferung der Möbel sind einzukalkulieren.

Liefertermine sind zwingend mit der OÜ abzustimmen und genehmigen zu lassen.

Mehraufwand für Anlieferungen, die ohne Abstimmung und Genehmigung der OÜ durchgeführt werden,
(wie z.B. Zwischeneinlagerungen, zusätzlicher Transportaufwand) gehen grundsätzlich zu Lasten des AN

## 5. Bestell-Listen des AN
5.  Bestell-Listen des AN
Für sämtliche Leistungen sind unmittelbar nach Auftragserteilung Bestell-Listen unter Auflistung aller
gestalterisch relevanten Ausstattungen zu fertigen und dem AG 2-fach zur Genehmigung vorzulegen.

Die Unterlagen des AN sind dem AG bis 2 Wochen nach Auftragserteilung in 2-facher Ausfertigung
zur Freigabe vorzulegen.

Für den Freigabevorgang des AG ist eine Frist von 1 Woche einzuplanen.

Die Fertigung darf ausnahmslos nur nach freigegebenen Bestell-Listen erfolgen.

Der Aufwand ist in die Einheitspreise einzurechnen und wird nicht gesondert vergütet.

## 6. Materialien / Fabrikate
6. Materialien / Fabrikate

Für die Werkstoffe dürfen nur Markenerzeugnisse verwendet werden, die einer laufenden Gütekontrolle
durch Materialprüfungsanstalten unterliegen. Die Verarbeitungsvorschriften der Hersteller der jeweiligen
Erzeugnisse sind einzuhalten. Für alle angebotenen Fabrikate gelten die Hersteller- und Einbauvorschriften
im vollen Umfang. An allen Anlagen muss eine GS-Kennzeichnung vorhanden sein.

Unmittelbar nach Angebotsabgabe sind auf Verlangen des AG alle notwendigen Produktdatenblätter
der angebotenen Erzeugnisse abzugeben. Es ist dem Bieter freigestellt diese bereits mit dem Angebot abzugeben.

Prüfzeugnisse, Zulassungsbescheide und Nachweise sind spätestens 12 Werktage vor Ausführungsbeginn
der Objektüberwachung des AG unaufgefordert zu übergeben.

Übereinstimmungserklärungen sind umgehend nach Fertigstellung der entsprechenden Teilleistungen
der Objektüberwachung des AG unaufgeforderte zu übergeben.

## 7. Bemusterung
7. Bemusterung

Auf Verlangen des Auftraggebers sind unmittelbar nach Auftragserteilung alle Möbel, Oberflächen und Griffe
zu bemustern und dem AG / Architekten zur Freigabe vorzulegen.

Der Termin zur Bemusterung soll auch in Bezug auf Lieferfristen nicht länger als 6 Wochen
nach Auftragserteilung erfolgen

Die Fertigung / Lieferung darf erst nach erfolgter Freigabe durch den AG/ Architekten erfolgen.

Der Aufwand für die Bemusterung ist in die Einheitspreise einzukalkulieren; eine gesonderte Vergütung
hierfür erfolgt nicht.

## 8. Allgemeine Anforderungen
8. Allgemeine Anforderungen

Sämtliche eingesetzte Holzprodukte müssen nach FSC, PEFC oder gleichwertig zertifiziert sein oder die
für das jeweilige Herkunftsland geltenden Kriterien des FSC oder PEFC einzeln erfüllen sowie bezüglich des
Formaldehyd-Emissionsverhalten überprüft worden sein.
Das Emissionspotential für das oberflächenfertige Produkt darf max. 0,05 ppm aufweisen.
Auf Verlangen des AG ist der Nachweis durch entsprechende Prüfzeugnisse und Bescheinigungen nach
LGA-Schadstoffprüfung oder nach RAL UZ 38 vorzulegen.

Die angebotenen Möbel müssen über einen längeren Zeitraum produziert worden sein und sich in der Praxis
bewährt haben. Außerdem muss eine Nachkaufgarantie gewährleistet sein.

Der Auftraggeber behält sich eine Überprüfung während oder nach der Produktion (auch im Werk des AN) durch sich selbst oder eine unabhängige Materialprüfungsanstalt auf die Einhaltung der in der Leistungsbeschreibung geforderten Materialien und Konstruktionen vor.

Die Abnahme aller Möbelteile des AN erfolgt ausschließlich nur im eingebauten bzw. aufgestellten gereinigten Zustand.

Der AN garantiert, dass das zur Ausführung gelangte Mobiliar der
DIN-ISO 5970 bzw. der in Vorbereitung befindlichen CEN-NORM entspricht.

Zudem ist durch den AN der Nachweis zu führen, dass das Mobiliar den Richtlinien des GUV bzw. der LGA entspricht. TÜV-Prüfzeugnisse sind zugelassen.

## 9. Anforderungen an Ausführung lose Möblierung
9.  Anforderungen an Ausführung lose Möblierung

Nachfolgend beschriebenes Material muss entsprechend dem Bürosystem zur Verfügung stehen.
Die Eigenschaften werden in den jeweiligen LV-Positionen präzisiert.
Eine Kalkulation und Lieferung mit den aufgezeigten Alternativen ist unter der Voraussetzung, dass
die gesamte Produktpalette aus diesem Material hergestellt wird möglich, jedoch ist diese Ausführung
als Normabweichung von der Ausschreibung anzugeben.

9. 1. Schreibtischsystem Typ1 (elektrisch höhenverstellbar)

9.1.1  Allgemeines
Das Schreibtischsystem muss ein modular aufgebautes und freitragendes Traversensystem im C-Fuß / T-Fuß
Design sein.
Ein repräsentatives Aussehen verbunden mit hochwertigen Materialien wird gefordert. Die Produkte dieses Systems müssen variabel gestaltet und in Verkettungen miteinander kombinierbar sein. Sie ergänzen in idealer Weise die
weiteren Büroeinrichtungssysteme des Herstellers. Eine umfangreiche Produktpalette sowie anpassungsfähige
Ansatz- und Anbauelemente sind notwendig, um bei kundenspezifischen Anforderungen eine optimale Raumplanung zu gewährleisten. Das Schreibtischsystem muss der DIN EN 527 – 1/2/3 entsprechen.

9.1.2  Konstruktion
Das C-Fuß- / T-Fuß-Schreibtischsystem muss aus zwei Gestellseitenteilen mit Rechtecksäulen bestehen, die mittels
Spannbolzen mit der Quertraverse verbunden sind. Die Fußkufen müssen mit den Gestellseitenteilen verschraubt
sein, um einen nachträglichen Umbau zu ermöglichen. Auf der Quertraverse werden Plattenträger montiert,
die serienmäßig zur Aufnahme der fest verschraubten Tischplatte dienen. An der Quertraverse müssen außerdem
Anbauelemente wie Kabelkanal, Sichtblende und Tischaufsätze befestigt werden können. Der Einsatz einer
Schiebeplatte ist optional möglich. Bei Verkettungen müssen kurze Fußkufen zum Einsatz kommen,
um einen größtmöglichen Schwenkbereich im Beinraum zu erhalten. Höhenausgleichschrauben in den
Kufen sind zwingend vorgeschrieben.

Das elektromotorische Schreibtischsystem muss aus zwei Teleskopseitenteilen mit verschraubten Fußkufen
und einer Antriebstraverse bestehen. Die Höhenverstellung muss über einen Auf-/Ab-Taster erfolgen.
Bedienelemente mit Display und mit Memory-Funktion müssen optional zur Verfügung stehen. Die Ausstattung
mit einer Antikollisions-Funktion ist zwingend erforderlich. Die Nachrüstung eines Easy Stop-Sensors muss
gegeben sein. Der Easy Stop-Sensor verstärkt die grundlegende Antikollisions-Funktion durch Messung
von Bewegungsimpulsen am Plattenrahmen und optimiert so die umlaufenden Reaktionseigenschaften
des Auffahrschutzes. Die Antriebe des Tischsystems müssen eine Zuladung von 85 kg gewährleisten.
 Um Quetschgefahren zu vermeiden, ist mittels Abstandshaltern und Kufenverbindern ein Sicherheitsabstand
von mind. 25 mm zu allen anschließenden Möbelstücken einzuhalten.

Die horizontale Elektrifizierung hat über einen großzügig dimensionierten und beidseitig abklappbaren
Kabelkanal (Querschnitt ca. 190x75 mm) zu erfolgen, der sich werkzeuglos öffnen bzw. schließen lässt.
Mittels Kunststoffspangen muss der Kabelkanal auch nachträglich in die Plattenträger eingehängt werden können.
Der Kabelkanal muss aus pulverbeschichtetem Stahlblech gefertigt sein. Zur Sicherung der Kabel werden
Zugentlastungen  eingesetzt. Der Kabelkanal kann mit einer Steckdosenleiste mit 3 Steckdosen
und mit 3m Zuleitung einschließlich Zugentlastung und Schukostecker ausgestattet werden.
Eine Erweiterung durch Zusammenstecken mehrerer Steckdosenleisten muss möglich sein.
Zur vertikalen Elektrifizierung sind wahlweise Seitenblenden oder Kabelschlangen vorzusehen.

Es sind wahlweise Kabeleinlassbuchsen und Kabeldurchführungen anzubieten, so dass eine Blockstellung der
Tische ohne Spalt und eine ordnungsgemäße Führung der Kabel in den Kabelkanal möglich sind.
 Die Kabeleinlassbuchse hat einen Nutzdurchmesser von 73 mm und ist in einem Abstand von 140 mm zur
Tischhinterkante und 280 mm zur Seitenkante zu positionieren. Die Kabeldurchführung aus Zinkdruckguss
mit einem Querschnitt von 64x70 mm ist bündig an der Tischhinterkante in ca. 280 mm Abstand zur Seitenkante
anzubringen

Optional zu Kabeleinlass-, und Kabeldurchführungen muss eine Funktionsschiene aus hochwertigem Aluminium in
Verbindung mit einem Schiebplattenbeschlag montiert werden können. Die Tische vertiefen sich somit um
ca. 65 mm. Eine Elektrifizierung ist durch das an der Funktionsschiene fest integrierte Bürstenprofil zu realisieren.
Zudem muss es möglich sein, an der Funktionsschiene diverse Module, wie Lampenaufnahmen, Bildschirmhalter
und ähnliches zu befestigen.

Um die Arbeitsplätze flexibel und variabel gestalten zu können, muss das Schreibtischsystem mit Verkettungen
und Ansatzelementen erweiterbar sein.
Für alle Tische muss eine Rückwandverblendung in Höhe 400 mm lieferbar sein.

Folgende Anbauelemente müssen zur Verfügung stehen:
- CPU-Halter
- Druckeransatz
- Tischansatz
- Geräteblende
- Funktionsschiene
- Empfangstresen
- Unterbauschub

9.1.3  Material  Schreibtischsystem Typ 1 (elektrisch höhenverstellbar)

9.1.3.1  Tischplatte
Als Tischplatten müssen rechteckige Platten sowie Freiformflächen zur Auswahl stehen.

Es müssen generell dreischichtige Gütespanplatten oder Mitteldichte Faserplatten (MDF)
der Emissionsklasse E1 nach DIN EN 14322 mit einer beidseitigen Melaminbeschichtung
und leichter struktureller Prägung zum Einsatz kommen.

An die Oberflächen der Tischplatten werden folgende Anforderungen gestellt:
- kratz- und stoßfest
- feuchtigkeitsunempfindlich
- unempfindlich gegenüber, Wasserdampf, Tinte und Stempelfarbe
- lichtecht und blendfrei

Es muss eine Auswahl verschiedener Trägermaterialien und Materialdicken zur Verfügung stehen.
Serienmäßig anzubieten sind:

- 25 mm dicke Spanplatten mit umlaufender 3 mm PP-Sicherheitskante mit einem angefrästen 3 mm Radius
- 19 mm dicke MDF-Platten mit umlaufender 2 mm PP-Sicherheitskante mit einem angefrästen 2 mm Radius

Die PP-Sicherheitskante wird mittels neuester Lasertechnologie fugenlos mit dem Trägermaterial verbunden.
Durch die hocheffiziente Laserverleimung erhalten die Platten eine homogene Nullfugenoptik.

Wahlweise stehen hochwertig furnierte Oberflächen in diesen beiden Materialdicken zur Verfügung.

Alternativ sind Vollkernplatten (HPL) der Emissionsklasse E1 nach DIN EN 438 mit einer melaminharzbeschichteten Oberfläche und schwarzem Kern anzubieten. Die Platten müssen eine Materialdicke von 12 mm und einen umlaufenden Radius von 2 mm aufweisen.

Das Material muss das Gütezeichen RAL-UZ 38 tragen.

9.1.3.2  Gestell
Die Gestellseitenteile sowie die Quertraverse mit Plattenträgern müssen aus Stahl gefertigt sein.
Alle Gestellteile sind mit einer lösemittelfreien, umweltschonenden Pulverbeschichtung zu versehen.

9.1.3.3  Schreibtischhöhe  720 mm
- lichtes Höhenmaß ohne Kabelkanal = 640 mm
- lichtes Höhenmaß mit Kabelkanal = 590 mm
- Profilquerschnitt 85 x 55 mm
- Höhenausgleichschrauben, Verstellbereich +10 mm

9.1.3.4  Schreibtischhöhe 650 mm - 850 mm
- mit Easy Push
- lichtes Höhenmaß ohne Kabelkanal bei 650 mm = 570 mm
- lichtes Höhenmaß mit Kabelkanal bei 650 mm = 520 mm
- einstellbar im 10 mm Raster mittels „Easy Push“ – Federunterstützung, außen
- Federunterstützung für optimales Handling – verhindert ein Herabsinken des Tisches bei Höheneinstellung
- teleskopierbares Rechteckrohr mit Außenquerschnitt von 90 x 60 mm und Innenquerschnitt von 85 x 55 mm
- Höhenausgleichschrauben, Verstellbereich +10 mm

9.1.3.5  Schreibtischhöhe 650 mm - 850 mm
- mittels Kurbel
- lichtes Höhenmaß ohne Kabelkanal bei 650 mm = 570 mm
- lichtes Höhenmaß mit Kabelkanal bei 650 mm = 520 mm
- stufenlos einstellbar über Kurbel, rechts montiert
- teleskopierbares Rechteckrohr mit Außenquerschnitt von 90 x 60 mm und Innenquerschnitt von 85 x 55 mm
- Höhenausgleichschrauben, Verstellbereich +10 mm
9.1.3.6  Schreibtischhöhe 650 mm - 1250 mm
- elektromotorisch - Doppelteleskop
- lichtes Höhenmaß ohne Kabelkanal bei 650 mm = 570 mm
- lichtes Höhenmaß mit Kabelkanal bei 650 mm = 520 mm
- elektromotorisch verstellbar über Bedienelement Auf/Ab, optional Display und Memory
- Profilquerschnitt außen 90 x 60 mm
- Höhenausgleichschrauben, Verstellbereich +10 mm

9.1.3.7  Schreibtischhöhe 650 mm - 1180 mm
- Gasfeder - Einfachteleskop
- lichtes Höhenmaß ohne Kabelkanal bei 680 mm = 600 mm
- lichtes Höhenmaß mit Kabelkanal bei 680 mm = 550 mm
- über Gasfeder verstellbar
- Profilquerschnitt außen 90 x 60 mm
- Höhenausgleichschrauben, Verstellbereich +10 mm
- Fußkufe mit Rechtecksäule verschweißt

9.1.3.8  Tischanschlussfeld
- als Steckdosenleiste mit 3 Steckplätzen
- Abmessungen ab ca. 155 mm x 85 mm x 100 mm
- 2 Stück Steckdosen, 1 x USB, 2 x USB-C, HDMI
- Profil Aluminium weiß ähnlich RAL 9010 bzw. nach Bemusterung
- Steckdose Kunststoff weiß bzw. nach Bemusterung
- für Tischplatten 10 mm bis 40 mm

9.2.  Schreibtischsystem Typ2

9.2.1  Allgemeines

Das Schreibtischsystem muss ein modular aufgebautes System sein. Die Produkte dieses Systems müssen variabel gestaltet und in Verkettungen miteinander kombinierbar sein. Sie ergänzen in idealer Weise die weiteren Büroeinrichtungssysteme des Herstellers. Eine umfangreiche Produktpalette sowie anpassungsfähige Verkettungs- und Anbauelemente sind notwendig, um bei kundenspezifischen Anforderungen eine optimale Raumplanung zu gewährleisten. Das Schreibtischsystem muss der DIN EN 527 – 1/2/3 entsprechen.

9.2.2  Konstruktion

Das 4-Fuß-Schreibtischsystem muss freitragend sein. Zwei symmetrisch angeordnete Traversen, in den Stärken 35 x 35 mm, sind mittels Verbindungsklammern fest mit den verschweißten Gestellseitenteilen verschraubt. Die Tischplatte muss über Abstandshalter fest mit den Traversen oder dem Schiebeplattenbeschlag verbunden sein. Das Fugenmaß zwischen Platte und Traverse muss 5mm betragen.
Bei Tischkombinationen müssen die innenliegenden Gestellfüße entsprechend zurückgesetzt sein und die nötige Beinfreiheit gewährleisten. Verkettungselemente müssen zusammen mit den Tischelementen auf einer Ebene verstellt werden.
Eine Höheneinstellung ist serienmäßig vorhanden. Der Einsatz einer Schiebeplatte ist optional möglich.

Die horizontale Elektrifizierung hat über einen großzügig dimensionierten und beidseitig abklappbaren Kabelkanal (Querschnitt ca. 250x90 mm) zu erfolgen, der sich werkzeuglos öffnen bzw. schließen lässt. Der Kabelkanal muss aus pulverbeschichtetem Stahlblech gefertigt sein. Zur Sicherung der Kabel werden Zugentlastungen  eingesetzt. Der Kabelkanal kann mit einer Steckdosenleiste mit 3 Steckdosen und mit 3m Zuleitung einschließlich Zugentlastung und Schukostecker ausgestattet werden. Eine Erweiterung durch Zusammenstecken mehrerer Steckdosenleisten muss möglich sein. Zur vertikalen Elektrifizierung sind wahlweise Kabelkanäle oder Kabelketten vorzusehen.

Es sind wahlweise Kabeleinlassbuchsen und Kabeldurchführungen anzubieten, so dass eine Blockstellung der Tische ohne Spalt und eine ordnungsgemäße Führung der Kabel in den Kabelkanal möglich sind. Die Kabeleinlassbuchse hat einen Nutzdurchmesser von 73 mm und ist in einem Abstand von 140 mm zur Tischhinterkante und 280 mm zur Seitenkante zu positionieren. Die Kabeldurchführung aus Zinkdruckguss mit einem Querschnitt von 64x70 mm ist bündig an der Tischhinterkante in ca. 280 mm Abstand zur Seitenkante anzubringen. Die Kabeleinlassbuchsen und Kabeldurchführungen müssen für Tischplattendicken von 19 mm und 25 mm geeignet sein und in verschiedenen Oberflächen zur Verfügung stehen.

Um die Arbeitsplätze flexibel und variabel gestalten zu können, muss das Schreibtischsystem mit Verkettungen und Ansatzelementen erweiterbar sein.
Für alle Tische muss eine Rückwandverblendung in Höhe 400 mm lieferbar sein

Folgende Anbauelemente und Zubehörteile müssen zur Verfügung stehen:
- CPU-Halter
- Tischansatz
- Geräteblende
- Rollensatz
- Aufsatz

9.2.3  Material  Schreibtischsystem Typ 2

9.2.3.1 Tischplatte
Als Tischplatten müssen rechteckige Platten sowie Freiformflächen zur Auswahl stehen.

Es müssen generell dreischichtige Gütespanplatten und MDF-Plattender Emissionsklasse E1 nach DIN EN 14322 mit einer beidseitigen Melaminbeschichtung und leichter struktureller Prägung zum Einsatz kommen.

An die Oberflächen der Tischplatten werden folgende Anforderungen gestellt:
- kratz- und stoßfest
- feuchtigkeitsunempfindlich
- unempfindlich gegenüber Wasserdampf, Tinte und Stempelfarbe
- lichtecht und blendfrei
Beim Einsatz von Gütespanplatte muss die Materialdicke 25 mm betragen. Als umlaufende Sicherheitskante wird ein 3 mm PP-Umleimer mit angefrästem 3 mm Radius verwendet. Der PP-Umleimer wird mittels neuester Lasertechnologie fugenlos mit dem Trägermaterial verbunden.

Beim Einsatz von MDF-Platten muss die Materialdicke 19 mm betragen. Als umlaufende Sicherheitskante wird ein 2 mm PP-Umleimer mit angefrästem 2 mm Radius verwendet. Der PP-Umleimer wird mittels neuester Lasertechnologie fugenlos mit dem Trägermaterial verbunden.

Wahlweise stehen hochwertig furnierte Oberflächen zur Verfügung.

Alternativ sind Vollkernplatten (HPL) der Emissionsklasse E1 nach DIN EN 438:2005 mit einer melaminharzbeschichteten Oberfläche und schwarzem Kern anzubieten. Die Platten müssen eine Materialdicke von 12 mm und einen umlaufenden Radius von 2 mm aufweisen.

Das Material muss das Gütezeichen RAL-UZ 38 tragen.

9.2.3.2  Gestell
Das Gestell muss aus 2 verschweißten Seitenteilen und 2 Quertraverse bestehen, die aus Stahl gefertigt sind. Alle Gestellteile sind mit einer lösemittelfreien, umweltschonenden Pulverbeschichtung zu versehen.

9.2.3.3  Schreibtischhöhe  680 mm - 760 mm / Rundrohr
- Tischsäulen mit einem Durchmesser von 60 mm
- Ausführung der Tischsäulen pulverbeschichtet
- werkzeuglose Höheneinstellung durch drehbare Stellelemente

9.2.3.4  Schreibtischhöhe  650 mm - 850 mm / Rundrohr
- Tischsäulen mit einem Außenrohrdurchmesser von 65 mm und Innenrohrdurchmesser von 60 mm
- Ausführung der Tischsäulen pulverbeschichtet oder verchromt (Außenrohr)
- Höheneinstellung durch stufenlose Rohr-Teleskopverstellung
-

9.2.3.5  Schreibtischhöhe  680 mm - 760 mm / Quadratrohr
- Tischsäulen aus 55 mm Quadratrohr
- Ausführung der Tischsäulen pulverbeschichtet
- werkzeuglose Höheneinstellung durch drehbare Stellelemente

9.2.3.6  Schreibtischhöhe  650 mm - 850 mm / Quadratrohr
- Tischsäulen mit einem 60 mm Außenquadratrohr und einem 55 mm Innenquadratrohr
- Ausführung der Tischsäulen pulverbeschichtet oder verchromt (Außenrohr)
- Höheneinstellung durch stufenlose Rohr-Teleskopverstellung

9.3.  Schreibtischsystem Typ 3

9.3.1  Allgemeines

Das Schreibtischsystem muss ein modular aufgebautes System sein. Die Produkte dieses Systems müssen variabel gestaltet und in Verkettungen miteinander kombinierbar sein. Sie ergänzen in idealer Weise die weiteren Büroeinrichtungssysteme des Herstellers. Eine umfangreiche Produktpalette sowie anpassungsfähige Verkettungs- und Anbauelemente sind notwendig, um bei kundenspezifischen Anforderungen eine optimale Raumplanung zu gewährleisten. Das System muss der DIN EN 527 – 1/2/3 entsprechen.

9.3.2  Konstruktion

Das 4-Fuß-Schreibtischsystem muss aus 2 verschweißten Seitenteilen bestehen, die mittels Traversen fest miteinander verschraubt werden. Die Gestellfüße müssen mit einem integrierten Höhenversteller für einen Verstellbereich von +20 mm ausgestattet sein. Bei Tischkombinationen müssen die innenliegenden Gestellfüße zurückgesetzt sein und die nötige Beinfreiheit von 450mm gewährleisten.

Es sind Kabeleinlassbuchsen anzubieten, so dass eine ordnungsgemäße Führung der Kabel in den Kabelkanal möglich ist. Die Kabeleinlassbuchse hat einen Nutzdurchmesser von 73 mm und ist in einem Abstand von 100 mm zur Tischhinterkante und 240 mm zur Seitenkante zu positionieren.

Für alle Tische muss eine Rückwandverblendung aus 19 mm dicker Spanplatte in Höhe 516 mm lieferbar sein.

Die Tische können wahlweise mit Container-Unterschränken ausgestattet werden, die am rechten oder linken Seitenteil befestigt werden.

Folgende Anbauelemente und Zubehörteile müssen zur Verfügung stehen:
- Erhöhungsadapter
- Tastaturauszug
- CPU-Halter
- Kabelkanal

Außerdem sollten Verkettungs-, End- und Ansatzelemente sowie Besprechungstische im Systemumfang enthalten sein.

9.3.3  Material  Arbeitstischsystem Typ 3 / Typ 4

9.3.3.1  Tischplatte
Als Tischplatten müssen rechteckige Platten sowie Freiformflächen zur Auswahl stehen.

Es müssen generell dreischichtige Gütespanplatten der Emissionsklasse E1 nach DIN EN 14322 mit einer beidseitigen Melaminbeschichtung und leichter struktureller Prägung zum Einsatz kommen.

An die Oberflächen der Tischplatten werden folgende Anforderungen gestellt:
- kratz- und stoßfest
- feuchtigkeitsunempfindlich
- unempfindlich gegenüber Zigarettenglut, Wasserdampf, Tinte und Stempelfarbe
- lichtecht und blendfrei
- antistatisch

Die Materialdicke beträgt 25 mm oder 19mm. Als umlaufende Sicherheitskante wird ein 3 mm PP-Umleimer mit angefrästem 3 mm Radius verwendet. Der PP-Umleimer wird mittels neuester Lasertechnologie fugenlos mit dem Trägermaterial verbunden.

Das Material muss das Gütezeichen RAL-UZ 38 tragen.

9.3.3.2  Korpusbauteile
Es müssen generell dreischichtige Gütespanplatten der Emissionsklasse E1 nach DIN EN 14322 mit einer beidseitigen Melaminbeschichtung und leichter struktureller Prägung zum Einsatz kommen.
Die Materialdicke beträgt 19 mm. Als umlaufende Sicherheitskante wird ein 2 mm ABS-Umleimer mit angefrästem 2 mm Radius verwendet. Das Material muss das Gütezeichen RAL-UZ 38 tragen.

9.3.3.4  Gestell
Die 4-Fußrahmengestelle müssen aus Präzisionsstahlrohren mit einer Profilstärke von 30 x 30 mm gefertigt sein. Die Außenkanten der Gestellfüße und Zargen müssen in einem Radius von 6mm gerundet sein.
Alle Gestellteile sind mit einer lösemittelfreien, umweltschonenden Pulverbeschichtung zu versehen.

9.4.  Produktanforderungen an das Schranksystem

9.4.1  Allgemeines

Das Schranksystem muss ein modulares System in Korpusbauweise sein. Die Produkte dieses Systems müssen
variabel gestaltet und in Verkettungen unter Einhaltung der Systemhöhen miteinander kombinierbar sein.
Sie müssen in idealer Weise die weiteren Büroeinrichtungssysteme des Herstellers ergänzen. Eine umfangreiche
Produktpalette sowie ein anpassungsfähiger Aufbau des gesamten Schranksystems sind notwendig, um bei
kundenspezifischen Anforderungen eine optimale Raumplanung zu gewährleisten. Es wird ein einheitliches
und durchgängiges Fugenbild gefordert, um ein ausgewogenes und ruhiges Gesamtbild bei der Büromöblierung
zu erzielen.

9.4.2  Konstruktion

Jeder Korpus muss komplett verleimt sein. Die serienmäßig eingenutete und verleimte 8 mm dicke Rückwand muss beidseitig mit Dekoroberfläche beschichtet sein und ein freies Aufstellen im Raum gewährleisten. Die Korpusseiten sind mit Lochreihenbohrungen im Abstand von 32 mm auszustatten und eignen sich somit für den universellen Einbau von Organisationsmitteln. Seitlich müssen die Schrankaußenseiten bündig mit dem Ober- und Unterboden
abschließen. Alle Schrankseiten müssen komplett umleimt sein.
Außer bei Drehtüren-, Garderoben-, Modul- und Registraturschränken müssen Ober-, Unterböden und Schrankseiten eine einheitliche Korpustiefe aufweisen. Bei Schränken mit aufschlagenden Türen oder Blenden müssen Ober- und Unterboden um 21 mm weiter vorgezogen sein als die Außenseiten.

Alle Auszüge müssen mit Dämpfungssystemen ausgerüstet sein und ein geräuscharmes Schließen gewährleisten.
Die Drehtüren können wahlweise mit einem Dämpfungssystem ausgerüstet werden.

40 mm hohe Metallsockel mit Stellelementen müssen allseitig umschlossen und fest mit dem Unterboden verschraubt sein. Die Verstellung des Sockels muss über Durchgangsbohrungen im Unterboden mittels Sechskantschlüssel
erfolgen. Dem Korpusdekor angepasste Abdeckkappen müssen die Durchgangsbohrungen nach erfolgter Justierung verschließen. Alternativ sind 70 mm hohe Metallsockel vorzuhalten.

Bei vertikalen Schrankkombinationen müssen 19 mm Distanzplatten zwischen Schrank und Aufsatzschränken montiert und fest verschraubt werden. Diese können außerdem durch Auszugsplatten ersetzt werden. Es sind Schrankverbindungsbohrungen in den Außenseiten für den Einsatz von Hülsenverbindern vorzusehen, um eine schlüssige
Verbindung bei Aufstellung von Schränken in Reihe zu ermöglichen. Einzeln aufgestellte Schränke müssen gegen
Umkippen gesichert werden. Zur Sicherung dieser Schränke sind Gegengewichte und ein Wandbefestigungsset
vorzuhalten.

Die Schließung hat über ein flächenbündiges Drehzylinderschloss mit Zentralverriegelung zu erfolgen.
Die Zylinderkerne sind austauschbar und ermöglichen einen nachträglichen Einbau von Schließkreisen.
Je Schloss sind zwei Schlüssel gefordert, einer davon als Flachbahnschlüssel mit Klappfunktion. Alternativ kann ein Hauptschlüssel geliefert werden. Die Griffpositionen liegen linear über dem Schloss.

Als Griffe sind sowohl Bügel- als auch Profilgriffe aus Metall zulässig. Dabei sind unterschiedliche Farbausführungen anzubieten.

Es müssen wahlweise Einlegeböden aus melaminbeschichteter Spanplatte im Korpusdekor oder schwarze
Stahleinlegeböden angeboten werden. Die Stahleinlegeböden sind geschlitzt und müssen in einem Abstand
von 50 mm mit Fachteilern ausgestattet werden können. Die Anzahl der Einlegeböden ist abhängig von der Anzahl
der Ordnerhöhen. Die Einlegeböden müssen auf Ordnerhöhe positioniert und gegen Herausziehen gesichert sein.

Für alle Schränke und Regale müssen vorgesetzte 19 mm Rückwände - optional in Melamin bzw. stoffbezogen
– lieferbar sein. Die stoffbezogene Rückwand ermöglicht die Nutzung als Pinnwand.

Folgende Größen müssen im Serienumfang enthalten sein:

- Breite:  400 - 1600 mm
- Höhe:  1 - 6 OH
- Tiefe:  321 / 441 / 661 mm

9.4.3  Inneneinrichtung
Die Regale und Schränke sind voll organisierbar durch:
- Schrägfachboden
- Schreibplattenauszug
- Pendelstange für Elba, Zippel, Leitz, Wäller
- Hängeregistraturrahmen und Breitwandschub
- Garderobenhalter und Garderobenstange
- Rollensatz
- Kleingefacheinsatz
- Materialschale
- Spiegel

9.4.4  Material Schranksystem
Es müssen generell dreischichtige Gütespanplatten der Emissionsklasse E1 nach DIN EN 14322 mit einer
beidseitigen Melaminbeschichtung und leichter struktureller Prägung zum Einsatz kommen.
Gütespanplatten mir einer Dicke von 19 mm müssen mit einem 2 mm und 25 mm dicke Spanplatte mit einem
3 mm allseitig umlaufenden PP-Umleimer mittels neuester Lasertechnologie fugenlos miteinander verbunden
werden. Es müssen im Front- und Oberbodenbereich hochwertig furnierte Oberflächen zur Wahl stehen.

Folgende Materialdicken kommen zum Einsatz
- Aktenregale, Drehtüren-, Modul-, Glas-, Garderoben-, Querrollladen-, Schiebetüren-, Schwebetüren-, Eck-,
  Locker-, Funktions-, Registratur-, Hänge- und Klappenschränke
- 25 mm  Oberboden, Dekor- und Stahl-Einlegeboden
- 19 mm  Unterboden, Seite, Mittelseite, Front, Dekor-Einlegeboden, Distanzplatten
- 8 mm  Rückwand
- 19 mm  Rückwandverblendung, Wand- und Deckenanschlussblenden,
Regalzwischenböden, Eckverbinder

Die Wahl der Farbausführung erfolgt nach der Farbkarte des Herstellers. Die Ausführungen von Front, Korpus und Oberboden müssen frei miteinander kombiniert werden können

9.4.4.1  Aktenregale
- Außenseiten sowie Ober- und Unterböden mit einheitlicher Korpustiefe
- Organisations-Rasterbohrungen in den Seiten im Abstand von 32 mm
- Regale in Breite 1000 mm und ohne Mittelseite müssen mit 25 mm dicken Dekoreinlegeböden, alle anderen Regale mit 19 mm dicken Dekoreinlegeböden ausgestattet sein
- Höhenausgleichverstellung durch mindestens 4 stabile Sockelfüße
- Optional müssen Stahleinlegeböden ab Breite 600 mm wählbar sein

9.4.4.2  Drehtürenschränke
- Ober- und Unterboden um 21 mm weiter vorgezogen als Außenseiten
- Organisations-Rasterbohrungen in den Seiten im Abstand von 32 mm
- Schränke bis zu einer Breite von 800 mm sowie Schränke in den Breiten 1000 mm und 1200 mm mit Mittelseite müssen mit 19 mm dicken Dekoreinlegeböden ausgestattet sein
- Leerschränke in Breite 1000 mm müssen mit 25 mm dicken Dekoreinlegeböden ausgestattet sein
- Leerschränke in Breite 1200 mm müssen mit 25 mm dicken Stahleinlegeböden ausgestattet sein
- Höhenausgleichverstellung durch mindestens 4 stabile Sockelfüße
- Drehtüren auf Schrankseiten aufschlagend, bündig mit Ober- und Unterboden
- Front mit flächenbündigem Schloss, Zylinderkern nachträglich austauschbar
- 3-Punkt-Drehstangenverriegelung
- Objektscharniere mit außen liegender Rolle und Zuhaltung
- Objektscharniere mit einem Öffnungswinkel von 270°, Begrenzung auf 115° möglich
- alternativ akustisch wirksame Fronten mit spezieller Lochung
- Optional müssen Stahleinlegeböden ab Breite 600 mm wählbar sein

9.4.4.3  Querrollladenschränke
- Außenseiten sowie Ober- und Unterböden mit einheitlicher Korpustiefe
- Organisations-Rasterbohrungen in den Seiten im Abstand von 32 mm
- Schränke in den Breite 800 / 1000 / 1600 mm müssen mit 19 mm dicken Dekoreinlegeböden ausgestattet sein
- Schränke in Breite 1200 mm müssen mit 25 mm dicken Dekoreinlegeböden ausgestattet sein
- Schränke in Breite 1400 mm müssen mit 25 mm dicken Stahleinlegeböden ausgestattet sein
- Höhenausgleichverstellung durch mindestens 4 stabile Sockelfüße
- grifflose Bedienbarkeit über durchgehende Aluminium-Griffleiste in unterschiedlichen Farbausführungen
- 2-Punkt-Verriegelung mittels Schubstangenschloss in Ober- und Unterboden
- Schloss in der Griffleiste, Zylinderkern nachträglich austauschbar
- Schränke in alle Breiten einseitig links oder rechts verschließbar
- Jalousie einzeln verzahnt aus Vollkunststoff in verschiedenen Farbvarianten
- leichtgängiger und geräuschloser Lauf in den Führungsschienen durch Kunststoffgleiter in allen Lamellen
- durch den Einsatz dieser Gleiter mit hohem Teflonanteil erhält man eine sehr gute Gleitfähigkeit, die bei
  längerer Nutzung immer besser wird
- es entsteht kein Abrieb, der sich in der Führungsnut sammelt  und dadurch die Laufeigenschaften der Jalousie beeinträchtigt

9.4.4.4  Schiebetürenschränke
- Außenseiten sowie Ober- und Unterböden mit einheitlicher Korpustiefe
- Organisations-Rasterbohrungen in den Seiten im Abstand von 32 mm
- Schränke in Breite 1000 mm müssen mit 25 mm dicken Dekoreinlegeböden, alle anderen Schränke mit 19 mm dicken Dekoreinlegeböden ausgestattet sein
- Höhenausgleichverstellung durch mindestens 4 stabile Sockelfüße
- Front mit flächenbündigem, zentral gesetztem Druckzylinderschloss, Zylinderkern nachträglich austauschbar
- Schiebetüren mit höhenregulierbarer Rollenführung müssen in eingelassenen Kunststoffprofilen laufen
- Schiebetüren laufen im Korpusinneren parallel zueinander
- Türanschlag zur Vermeidung von Verletzungen
- Griffe oder durchgehende Aluminium-Griffleiste wählbar
- alternativ akustisch wirksame Fronten mit spezieller Lochung

9.4.4.5  Schwebetürenschränke
- Außenseiten sowie Ober- und Unterböden mit einheitlicher Korpustiefe
- Organisations-Rasterbohrungen in den Seiten im Abstand von 32 mm
- alle Schränke müssen mit 19 mm dicken Dekoreinlegeböden ausgestattet sein
- Höhenausgleichverstellung durch mindestens 4 stabile Sockelfüße
- Schwebetüren mit höhenverstellbaren Laufteilen müssen in im Oberboden eingelassenen Aluprofilen geführt werden
- keine Führungsschienen im Unterboden
- Schwebetüren laufen im Korpusinneren parallel zueinander und müssen mit einer beidseitigen
  Auf/Zu - Dämpfung ausgerüstet sein
- grifflose Bedienbarkeit über durchgehende Aluminium-Griffleiste in unterschiedlichen Farbausführungen
- 1-Punkt-Verriegelung in der linken und rechten Außenseite
- Schloss in der Griffleiste, Zylinderkern nachträglich austauschbar

9.4.4.6  Glasschränke
- Glasdrehtürenschränke müssen der Korpuskonstruktion der Drehtürenschränke entsprechen und innenliegende Scharniere mit einem Öffnungswinkel von 110° aufweisen
- Glasschiebetürenschränke entsprechen der Korpuskonstruktion der Schiebetürenschränke
- Glasschiebtüren werden durch einen am Oberboden montierten einstellbaren Schwebebeschlag eingehängt und im Unterboden durch Kunststoffschienen parallel geführt
- ummanteltes Kunststoffprofil als Glasrahmen bei beiden Ausführungen
- Oberfläche des Kunststoffprofils in Chrom matt
- als Rahmenfüllung wird klares oder weiß satiniertes Einscheibensicherheitsglas verwendet
- eine Schließung kann optional angeboten werden

9.4.4.7  Locker - Schränke
- Geeignet für Schließfachanlagen
- Außenseiten, Unterböden und Oberböden in 19 mm,  eingenutete und verleimte  8 mm dicke Rückwand
- In den Breiten 400, 500, 800, 1000 und 1200 mm serienmäßig möglich
- Mit 3,4, 6, 8, 9 oder 12 verschließbaren, gleichgroßen Fächern
- Serienmäßig sind diese Schränke mit einem Sicherheitsschloss und mit einer 1-Punkt Verriegelung ausgerüstet
- Optional kann eine Griffschlaufe eingesetzt werden
- Optional müssen Zahlenschlösser zur Verfügung stehen
- Die Drehtüren haben einen Öffnungswinkel von 110° und liegen komplett auf dem Korpus auf
- Alle Türen sind auf der gleichen Seite angeschlagen und mit einem Dämpfungssystem versehen, das ein geräuschloses Schließen gewährleistet
- Mehrere aneinander gereihte Schränke müssen mittels Seiten-, und Abschlussblenden verkleidet werden können um ein einheitliches Erscheinungsbild zu erhalten
- Höhenausgleichverstellung durch mindestens 4 stabile Sockelfüße
- Optional können Rückwandverblendungen in Melamin und in akustisch wirksamer, stoffbezogener, pinnbarer Ausführung eingesetzt werden
- In jedem Schließfach kann durch vorhandene 32 mm Rasterlochbohrungen im oberen Bereich ein  19 mm Einlegeboden ergänzt werden
  Wahlweise stehen Briefschlitze in 2 Varianten, mit und ohne Namensschild, zur Verfügung

9.4.4.8  Funktionsschränke
- Funktionsschränke müssen wechselseitig von 2 Benutzern bedient werden können
- Außenseiten, Unterböden und Mittelseiten in 19 mm, Oberboden in  25 mm Plattendicke
- Einlegeböden in 19 mm und 25 mm Ausführung abhängig von der Schrankbreite

- Die Schränke können direkt am Arbeitsplatz oder als Raumtrennungselemente verwendet werden
- Unterschiedliche Schrankausführungen mit verschiedenen Fronteinteilungen müssen möglich sein: Aktenregal, Schwebe-, und Schiebetüren, Frontauszüge und Querrollladen
- In Breite 1700 und 1900 mm wählbar
- In Höhe 2 OH und  3 OH möglich
- Optional muss ein 40 mm Metallsockel oder 24 mm hohe Sockelfüße wählbar sein um eine Elektrifizierung zu ermöglichen
- Greifraumprofile und Griffleisten aus Aluminium müssen einen bequemen Zugriff gewährleisten
- Schließungen der Schiebe-, Schwebetüren und Querrollladen müssen in der Griffleiste positioniert sein
- Schließung der Schübe im oberen Schub mittels 2 Punkt Verriegelung
- In Funktionsschränken mit Schwebetüren müssen Elektrifizierungsmodule in allen Ordnerhöhen eingesetzt werden können
- Die Kabelführung muss dabei in einem nicht sichtbaren, vertikalen Elektrifizierungskanal erfolgen
- Optional ist eine Dämpfung der Schwebetüren möglich
- Die Auszüge müssen sich durch einen leisen Lauf und einen homogenen, beidseitigen Einzug mit
  Liquiddämpfung auszeichnen
- die Belastbarkeit der Auszüge muss 60 kg betragen

9.4.4.9  Registratur- und Schubladenschränke
- Ober- und Unterboden sind um 21 mm weiter vorgezogen als die Außenseiten
- Organisations-Rasterbohrungen in den Seiten im Abstand von 32 mm
- Höhenausgleichverstellung durch mindestens 4 stabile Sockelfüße
- grundsätzlich mit Gegengewichten aus Stahl ausgestattet
- Front mit flächenbündigem Drehzylinderschloss mit Zentralverriegelung, Zylinderkern nachträglich austauschbar
- Schließung erfolgt beidseitig
- in Breite 800 mm und 1000 mm wählbar
- Überauszüge auf Teleskopführungen entsprechend DIN EN 15338 – Level 2
- Selbsteinzug mit Dämpfung für einen geräuscharmen Einzug
- Verriegelungssystem/Auszugsperre verhindert gleichzeitiges Herausziehen oder Herauslaufen von zwei oder mehr Hängerahmen oder Stahlschubkästen
- Hängerahmen aus pulverbeschichtetem Stahlblech mit max. 60 kg Belastbarkeit
- Ausstattung wahlweise mit Stahlschubkästen mit verdeckten Führungen
- Stahlschubkästen sind ansatzlos aus einem Stück in Wannenform gefertigt und werkzeuglos zu demontieren / Organisationsmöglichkeiten müssen verfügbar sein
- als Oberfläche wird eine kratzfeste Pulverbeschichtung verlangt

9.4.10  Distanz- und Auszugplatten
- feste Verschraubung auf dem Oberboden des Unterschrankes
- Befestigung der Aufsatzschränke durch Verschrauben des Unterbodens mit der darunter befindlichen Platte
- ab einer Schrankbreite von 800 mm müssen Auszugsplatten mit einem per Druckverschluss bedienbaren Ausziehbrett versehen werden
- die 16 mm dicken Ausziehbretter werden ausschließlich im Dekor Anthrazit perl gefertigt, der 2 mm PP-Umleimer wird der Korpusfarbe angepasst
- die Materialdicke der Distanzplatten muss 19 mm betragen

9.4.4.11  Rückwandverblendung
- als zusätzliche Sichtrückwand auf Korpus aufgedoppelt
- Vertiefung des Oberbodens um 20 mm nach hinten, Rückwand schließt unter Oberboden ab
- verschiedene  Ausführungen frei wählbar:
  - 19 mm Spanplatte im Korpusdekor
  - 19 mm Stoffverblendung, pinnbar
  - 19 mm Akustik-Material im Korpusdekor mit spezieller Lochung

.  Produktanforderungen an das Containersystem

5.1  Allgemeines

Das Containersystem muss ein modulares System in Korpusbauweise sein. Die Produkte dieses Systems müssen
 variabel gestaltet sein und die weiteren Büroeinrichtungssysteme des Herstellers in idealer Weise ergänzen. Eine
umfangreiche Produktpalette sowie ein anpassungsfähiger Aufbau des gesamten Systems sind notwendig,
um bei kundenspezifischen Anforderungen eine optimale Raumplanung zu gewährleisten. Es wird ein einheitliches
und durchgängiges Fugenbild gefordert, um ein ausgewogenes und ruhiges Gesamtbild bei der Büromöblierung
 zu erzielen. Die Container müssen der DIN EN 14073-2/-3, DIN EN 14074 und dem DIN-Fachbericht 147
entsprechen.

5.2  Konstruktion

Jeder Korpus muss komplett verleimt sein. Durch eine 19 mm Rückwandverblendung, die fest montiert sein muss, wird ein freies Aufstellen im Raum gewährleistet. Der Oberboden schließt bündig mit dem Korpus ab. Die Container müssen ohne Umbau sowohl rechts als auch links am bzw. unter dem Arbeitstisch verwendbar sein.

Die Container sind mit seitlichen Greifprofilen oder mit Griffen vorzuhalten. Als Griffe sind sowohl Bügel- als auch
Profilgriffe zulässig. Die Greifprofile und Griffe müssen aus Metall sein. Dabei sind unterschiedliche Farbausführungen anzubieten. Die Griffe müssen mittig auf den Vorderstücken montiert werden.

Die Schließung hat über ein flächenbündiges Drehzylinderschloss mit Zentralverriegelung und Auszugsperre zu
erfolgen. Die Auszugsperre verhindert ein gleichzeitiges Herausziehen oder Herauslaufen von zwei oder mehr
Stahlschubkästen und dient somit als Kippschutz.
Die Zylinderkerne sind austauschbar und ermöglichen einen nachträglichen Einbau von Schließkreisen.
Je Container sind zwei Schlüssel gefordert, einer davon als Flachbahnschlüssel mit Klappfunktion. Alternativ
kann ein Hauptschlüssel geliefert werden.

Alle Auszüge müssen mit einem Selbsteinzugsgehäuse mit integrierter Dämpfung ausgerüstet sein und ein
geräuscharmes Schließen gewährleisten.

Die Stahlschubkästen müssen ansatzlos aus einem Stück in Wannenform gefertigt und werkzeuglos zu montieren
und demontieren sein. Die doppelwandigen Seiten sind serienmäßig an der Oberseite fünffach abgekantet.
Sie verdecken die Auszugführungen und müssen Organisationsrasterungen an den Längsseiten und im Boden
aufweisen. Als Oberfläche wird eine kratzfeste Pulverbeschichtung gefordert.

Container mit 6 HE-Blenden auf Teleskopführungen müssen serienmäßig mit einen 6/5 Überauszug und einer
 Belastbarkeit von max. 450 N und mit Gegengewichten ausgerüstet sein.
In Containern mit 2 / 3 / 4 HE-Blenden müssen Kugelauszugführungen mit 4/5 Teilauszug eingesetzt werden,
die mit max. 250 N belastet werden können. Die Auszugführungen müssen der DIN EN 15338 entsprechen.

5.3  Inneneinrichtung
Vielfältige Organisationsmöglichkeiten müssen für die einzelnen Stahlschubkästen zur Verfügung stehen:
- Hängeregistraturrahmen
- Trennwände mit Rasten
- Fachteiler
- Stempelhalter
- Formulareinsatz
- Karteibahnen
- Karteikästen
- Schwenkstützen
- BRIC-Organisationssystem

9.5.  Produktanforderungen an das Containersystem

9.5.1  Allgemeines

Das Containersystem muss ein modulares System in Korpusbauweise sein. Die Produkte dieses Systems müssen
 variabel gestaltet sein und die weiteren Büroeinrichtungssysteme des Herstellers in idealer Weise ergänzen. Eine
umfangreiche Produktpalette sowie ein anpassungsfähiger Aufbau des gesamten Systems sind notwendig,
um bei kundenspezifischen Anforderungen eine optimale Raumplanung zu gewährleisten. Es wird ein einheitliches
und durchgängiges Fugenbild gefordert, um ein ausgewogenes und ruhiges Gesamtbild bei der Büromöblierung
 zu erzielen. Die Container müssen der DIN EN 14073-2/-3, DIN EN 14074 und dem DIN-Fachbericht 147
entsprechen.

9.5.2  Konstruktion

Jeder Korpus muss komplett verleimt sein. Durch eine 19 mm Rückwandverblendung, die fest montiert sein muss, wird ein freies Aufstellen im Raum gewährleistet. Der Oberboden schließt bündig mit dem Korpus ab. Die Container müssen ohne Umbau sowohl rechts als auch links am bzw. unter dem Arbeitstisch verwendbar sein.

Die Container sind mit seitlichen Greifprofilen oder mit Griffen vorzuhalten. Als Griffe sind sowohl Bügel- als auch
Profilgriffe zulässig. Die Greifprofile und Griffe müssen aus Metall sein. Dabei sind unterschiedliche Farbausführungen anzubieten. Die Griffe müssen mittig auf den Vorderstücken montiert werden.

Die Schließung hat über ein flächenbündiges Drehzylinderschloss mit Zentralverriegelung und Auszugsperre zu
erfolgen. Die Auszugsperre verhindert ein gleichzeitiges Herausziehen oder Herauslaufen von zwei oder mehr
Stahlschubkästen und dient somit als Kippschutz.
Die Zylinderkerne sind austauschbar und ermöglichen einen nachträglichen Einbau von Schließkreisen.
Je Container sind zwei Schlüssel gefordert, einer davon als Flachbahnschlüssel mit Klappfunktion. Alternativ
kann ein Hauptschlüssel geliefert werden.

Alle Auszüge müssen mit einem Selbsteinzugsgehäuse mit integrierter Dämpfung ausgerüstet sein und ein
geräuscharmes Schließen gewährleisten.

Die Stahlschubkästen müssen ansatzlos aus einem Stück in Wannenform gefertigt und werkzeuglos zu montieren
und demontieren sein. Die doppelwandigen Seiten sind serienmäßig an der Oberseite fünffach abgekantet.
Sie verdecken die Auszugführungen und müssen Organisationsrasterungen an den Längsseiten und im Boden
aufweisen. Als Oberfläche wird eine kratzfeste Pulverbeschichtung gefordert.

Container mit 6 HE-Blenden auf Teleskopführungen müssen serienmäßig mit einen 6/5 Überauszug und einer
 Belastbarkeit von max. 450 N und mit Gegengewichten ausgerüstet sein.
In Containern mit 2 / 3 / 4 HE-Blenden müssen Kugelauszugführungen mit 4/5 Teilauszug eingesetzt werden,
die mit max. 250 N belastet werden können. Die Auszugführungen müssen der DIN EN 15338 entsprechen.

9.5.3  Inneneinrichtung
Vielfältige Organisationsmöglichkeiten müssen für die einzelnen Stahlschubkästen zur Verfügung stehen:
- Hängeregistraturrahmen
- Trennwände mit Rasten
- Fachteiler
- Stempelhalter
- Formulareinsatz
- Karteibahnen
- Karteikästen
- Schwenkstützen
- BRIC-Organisationssystem

9.5.4  Material Containersystem

Es müssen generell dreischichtige Gütespanplatten der Emissionsklasse E1 nach DIN EN 14322 mit einer beidseitigen Melaminbeschichtung und leichter struktureller Prägung zum Einsatz kommen.

An die Oberflächen der Tischplatten werden folgende Anforderungen gestellt:
- kratz- und stoßfest
- feuchtigkeitsunempfindlich
- unempfindlich gegenüber, Wasserdampf, Tinte und Stempelfarbe
- lichtecht und blendfrei

Es muss eine Auswahl verschiedener Trägermaterialien und Materialdicken zur Verfügung stehen. Serienmäßig anzubieten sind:

- 25 mm dicke Spanplatten mit umlaufender 3 mm PP-Sicherheitskante mit einem angefrästen 3 mm Radius
- 19 mm dicke Spanplatten mit umlaufender 2 mm PP-Sicherheitskante mit einem angefrästen 2 mm Radius

Die PP-Sicherheitskante wird mittels neuester Lasertechnologie fugenlos mit dem Trägermaterial verbunden.Durch die hocheffiziente Laserverleimung erhalten die Platten eine homogene Nullfugenoptik.

Wahlweise stehen hochwertig furnierte Oberflächen in diesen beiden Materialdicken zur Verfügung.

Alternativ sind Vollkernplatten (HPL) der Emissionsklasse E1 nach DIN EN 438 mit einer melaminharzbeschichteten Oberfläche und schwarzem Kern anzubieten. Die Platten müssen eine Materialdicke von 12 mm und einen umlaufenden Radius von 2 mm aufweisen.

Das Material muss das Gütezeichen RAL-UZ 38 tragen.

9.5.4,1  Rollcontainer
- 6 HE, 8 HE und 9 HE, wobei eine Höheneinheit (HE) 50 mm beträgt
- 8 HE und 9 HE auch mit Materialschub + 1 HE
- je 2 Kunststoffdoppelrollen mit und ohne Feststeller im Durchmesser 35 mm
- Tragfähigkeit pro Rolle 50 kg
- Schübe schlagen auf die Seiten auf
- Materialeinsatz mit gedämpftem Auszug unter dem Oberboden, Belastbarkeit von 12 kg
- Oberboden 19 mm
- Größen
  - Breite:  430 mm
  - Tiefe:  600 / 800 mm
  - Höhe:  436 / 486 / 536 / 586 mm
- Die Rollcontainer müssen in 2 Ausführungsvarianten lieferbar sein:
  - mit formschönen Metallgriffen in verschiedenen Design- und Farbausführungen
  - als grifflose Variante mit einer seitlich, unauffällig montierten Aluminium Griffleiste
in gepulverter Ausführung und verschiedenen Farbvarianten

9.5.4.2  Standcontainer
- 12 + 1 HE, wobei eine Höheneinheit (HE) 50 mm beträgt
- 23 mm hohe Möbelgleiter mit einem Verstellbereich von +10 mm
- Schübe schlagen auf die Seiten auf
- Materialeinsatz mit gedämpftem Auszug unter dem Oberboden, Belastbarkeit von 12 kg
- Oberboden muss in Dicke und Kantenform mit der Tischplatte identisch sein
- Größen
  - Breite:  430 mm
  - Tiefe:  600 / 800 mm
  - Höhe:  720 mm
- Die Standcontainer müssen in 2 Ausführungsvarianten lieferbar sein:
  - mit formschönen Metallgriffen in verschiedenen Design- und Farbausführungen
  - als grifflose Variante mit einer seitlich, unauffällig montierten Aluminium Griffleiste
in gepulverter Ausführung und verschiedenen Farbvarianten

9.5.4.3  Technikcontainer
- 12 + 1 HE, wobei eine Höheneinheit (HE) 50 mm beträgt
- 23 mm hohe Möbelgleiter mit einem Verstellbereich von +10 mm
- wahlweise offen, mit Stahlschubkästen oder CPU-Fach mit Drehtür vorn und Revisionstür hinten
- Bänder mit Zuhaltung dürfen von außen nicht sichtbar sein und müssen einen Öffnungswinkel von 110° haben
- Materialeinsatz mit gedämpftem Auszug unter dem Oberboden, Belastbarkeit von 12 kg
- flächenbündige Schlösser mit austauschbarem Zylinderkern in allen Fronten
- die offenen Fächer können wahlweise mit einem Einlegeboden oder einer Druckerauszugplatte bestückt werden
- Oberboden muss in Dicke und Kantenform mit der Tischplatte identisch sein
- Größen
  - Breite:  1280 mm
  - Tiefe:  600 mm
  - Höhe:  720 mm

9.5.4.4  Caddy`s
- je 2 Möbelrollen mit und ohne Feststeller und Kantenschutz im Durchmesser 50 mm
- Tragfähigkeit pro Rolle 50 kg
- wahlweise mit Stahlschubkästen, Hängerahmen, Jalousie oder offenen Ordnerfächern
- Fronten innenliegend
- Stahlschubkästen auf Teleskopführungen, verschließbar mittels Zentralverriegelung
- 2-Punkt-Verriegelung mittels Schubstangenschloss in den Außenseiten
- grifflose Bedienbarkeit über durchgehende Aluminium-Griffleiste in unterschiedlichen Farbausführungen
- Schloss in der Griffleiste, Zylinderkern nachträglich austauschbar
- Jalousie einzeln verzahnt aus Vollkunststoff in verschiedenen Farbvarianten
- mit großzügig dimensioniertem, abklappbaren Transportgriff
- Oberboden 25 mm
- Größen
  - Breite:  430 / 600 mm
  - Tiefe:  440 / 600 / 800 mm
  - Höhe:  1112 mm

9.5.4.5  Mobilcontainer
- je 2 Möbelrollen mit und ohne Feststeller im Durchmesser 50 mm
- Tragfähigkeit pro Rolle 50 kg
- wahlweise links oder rechts schließende Jalousie
- 2-Punkt-Verriegelung mittels Schubstangenschloss in Ober- und Unterboden
- grifflose Bedienbarkeit über durchgehende Aluminium-Griffleiste in unterschiedlichen Farbausführungen
- Schloss in der Griffleiste, Zylinderkern nachträglich austauschbar
- Jalousie einzeln verzahnt aus Vollkunststoff in verschiedenen Farbvarianten
- leichtgängiger und geräuschloser Lauf in den Führungsschienen durch Kunststoffgleiter in allen Lamellen
- durch den Einsatz dieser Gleiter mit hohem Teflonanteil erhält man eine sehr gute Gleitfähigkeit, die bei längerer Nutzung immer besser wird
- es entsteht kein Abrieb, der sich in der Führungsnut sammelt  und dadurch die Laufeigenschaften der Jalousie beeinträchtigt
- mit großzügig dimensioniertem, abklappbaren Transportgriff
- Oberboden 25 mm
- Größen
  - Breite:  550 mm
  - Tiefe:  441 mm
  - Höhe:  1068 mm

9.5.4.6  Modulcontainer
- 23 mm hohe Möbelgleiter mit einem Verstellbereich von +10 mm
- Außenkorpus mit werkzeuglos abnehmbarer, korpusbündiger Sichtrückwand
- Front innenliegend, verschließbar mittels Schubstangenschloss
- Innenkorpus auf 2 parallel laufenden Teleskopauszügen mit Softeinzug, Belastbarkeit je Auszug 130 kg
- Innenkorpus mit 2 Bockrollen sowie seitlichen Führungen zur Gewährleistung der Standsicherheit im ausgezogenen Zustand
- Bockrollen geeignet für Hartböden, auf Teppichböden können Laufspuren entstehen
- Innenkorpus als 3 OH Regal von rechts oder links nutzbar oder organisierbar mit Wertfach, Hängeregistraturrahmen, Stahlschubkasten, Materialschale, Einlegeboden
- obere Ordnerhöhe mit eingenuteter Funktionsschiene zur Aufnahme von Ablageartikeln oder mit Abschlussboden
- Elektrifizierungsmöglichkeit für Point
- Größen
  - Breite:  441 mm
  - Tiefe:  800 / 900 / 1000 mm
  - Höhe:  720 mm  – Oberboden: 25mm / horizontaler Steggriff 160 mm BA
1200 mm – Oberboden: 19mm / vertikaler Steggriff 448 mm BA

9.5.4.7  Hochcontainer
- auf Quadratrohrfüßen mit einem Verstellbereich von +10 mm
- Außenkorpus mit werkzeuglos abnehmbarer, korpusbündiger Sichtrückwand
- Front innenliegend, verschließbar mittels Schubstangenschloss im Oberboden
- vertikaler Steggriff 448 mm BA
- 6/5 Frontüberauszug auf Teleskopführungen
- 3 Stahlschubkästen, organisierbar, fest mit der Frontblende verschraubt
- 1. und 2. OH bestückbar mit Aktenordner Set oder Hängerahmen
- Aktenordner Set von rechts oder von links bedienbar, mit Stahlrückwand
- Unterteilung des Aktenordner Sets mittels Fachteilern muss möglich sein
- Oberboden 19 mm
- Größen
  - Breite:  430 mm
  - Tiefe:  800 mm
  - Höhe:  1200 mm

9.5.4.8  Sitzhocker
- je 2 Möbelrollen mit und ohne Feststeller im Durchmesser 50 mm
- Tragfähigkeit pro Rolle 50 kg
- wahlweise mit Modulschüben, Drehtür, Frontblende oder offen
- Fronten innenliegend, korpusbündige Sichtrückwand
- grifflose Bedienbarkeit über durchgehende Aluminium-Griffleiste in unterschiedlichen Farbausführungen
- wahlweise flächenbündige Schlösser mit austauschbarem Zylinderkern in allen Fronten
- Größen
  - Breite:  400 / 600 mm
  - Tiefe:  400 / 600 mm
  - Höhe:  474 mm

## BA1_130 Lose Möblierung Los 1
Datum: 20.01.2026

### 01 BAUABSCHNITT 01 + 02 - ALLE BAUTEILE

*Hinweis: Prämisse:*
Nachfolgende Anforderungen des Bauherrn sind zwingend
zu beachten und die entsprechenden Prozentsätze der
Rabatte auf den Listenpreis einzutragen.

Die angebotenen Rabattsätze für die Folgejahre bilden
ein Bewertungskriterium bei der Vergabe
der Leistungen durch den Auftraggeber

Bewertungskriterien;

-  Angebotspreis
-  Umweltverträglichkeit
-  Nachhaltigkeit
-  Deutsche Produktion
-  Regionale Produktion / Bieter

„An Preisen werden verschiedene, von uns oft benötigte
Standardmöbel, in einem Preisblatt abgefragt. Die Preise beinhalten die Kosten für Büroplanung, Lieferung (frei Verwendungsstelle), Aufbau, Montage, Übergabe der gereinigten und sofort nutzbaren Möbel sowie Mitnahme des Verpackungsmaterials.

Die dort anzugebenden Preise entsprechen einem festen, ebenfalls mit anzugebenden, Rabattsatz auf die Listenverkaufspreise des Herstellers. Dieser anzugebende Rabattsatz gilt für die komplette Möbelfamilie /-linie aus denen die angebotenen Möbel stammen.
Bei Auftragserteilung an den Bieter sind bei einer Preiserhöhung des Herstellers die genannten Rabattsätze auf die
Listenverkaufspreise maßgeblich. Die Rabattsätze sind über die
komplette Laufzeit der Rahmenvereinbarung (2 + 2 Jahre)
zu garantieren.“

Rabattsatz zum vorliegenden Angebot: ...............................%

#### 01.01 Allgemeines

**01.01.01 Gütenachw./Dokument. Angeb. Erzeugnisse**
Bis spätestens 2 Wochen nach Auftragserteilung hat der
AN dem AG unaufgefordert alle erforderlichen Produktdatenblätter,
Nachweise, Werksbescheinigungen, bauaufsichtliche Zulassungen,
etc. zu den angebotenen Erzeugnissen bzw. den zur Ausführung
gelangenden Materialien und Systemen in geordneter Form zu übergeben.

Eventuelle Änderungen von Materialien sind dem AG
unmittelbar darauf schriftlich mitzuteilen. Die Ausführung der
Änderungen darf jedoch nur nach schriftlicher Zustimmung des AG
erfolgen. Die Unterlagen sind dann entsprechend auszutauschen.

Der AG behält sich vor, nicht LV-konforme Baustoffe zurückzuweisen
bzw. im Falle von Zweifeln an deren Güte entsprechende Gütenachweise
durch eine amtlich anerkannte Prüfstelle oder einer vom AG anerkannten
Prüfstelle auf Kosten des AN zu verlangen.

Mindestens 4 Wochen vor Abnahme ist vom AN abschließend
eine Übereinstimmungserklärung abzugeben,
dass die übergebenen Unterlagen der Dokumentation
den ausgeführten Leistungen entsprechen.
Menge: 1,000 psch

**01.01.02 Bemusterung**
Bemusterungen aller zur Verwendung vorgesehenen Materialien und Bauteile, gem. ZTV Pkt. 7, insbesondere:

- Profile, Beschläge
- Material-, Oberflächen-, Farb-und Beschichtungsmuster

vorab als Handmuster min. 50 x 50 cm, Profile 1 m;

Alle Muster verbleiben im Eigentum des AN und sind  nach Aufforderung des AG durch den AN zu beseitigen.
Menge: 1,000 psch

**01.01.03 Bemusterung Schreibtischsystem Typ 1**
- für Dozententisch
  *  Abmessungen 1.800 mm x 600 mm
  *  elektrisch höhenverstellbar  680 mm - 1250 mm
  *  Stahlrechteckrohr  90 mm x 30 mm
      - pulverbeschichtet, schwarz
  *  Tischplatte 19 mm
  .  Güteklasse A/B gemäß DIN 68705-2
  .  FENIX® NTM (z. B. Nero Ingo 0720)
  *  ABS Kante 2 mm schwarz

nach vorheriger Abstimmung mit AG / Architekt,

Das gewählte Muster wird vom AG nur übernommen, wenn es sich um ein
neuwertiges Produkt handelt
Menge: 1,000 St

**01.01.04 Bemusterung Beinblende für Dozententisch**
Blende für vorbeschriebenen Schreibtisch für Tischbreite 180 cm
Gütespanplatte 19 mm inkl. Halterung liefern und gereinigt
in fertiger Funktion montieren.

Platte:  19 mm
l/h:  1.800 mm x  400 mm
Material:  Dreischicht-Gütefeinspanplatten
  nach DIN EN 312
Oberfläche:  Güteklasse A/B gemäß DIN 68705-2
  FENIX® NTM (z. B. Nero Ingo 0720)
Kante:  ABS 2 mm schwarz

nach vorheriger Abstimmung mit AG / Architekt,

Das gewählte Muster wird vom AG nur übernommen, wenn es sich um ein
neuwertiges Produkt handelt
Menge: 1,000 St

**01.01.05 Bemusterung Schreibtischsystem Typ 2**
- als Arbeitstisch
  *  Abmessungen 1.600 mm x 800 mm
  *  höhenverstellbar  680 mm - 760 mm
  *  Quadratrohr 55 mm
  *  Tischplatte 19 mm
  *  HPL beschichtet weiß
  *  ABS Kante 2 mm schwarz

nach vorheriger Abstimmung mit AG / Architekt,

Das gewählte Muster wird vom AG nur übernommen, wenn es sich um ein
neuwertiges Produkt handelt
Menge: 1,000 St

**01.01.06 Bemusterung Arbeitstischsystem Typ 3**
- als Arbeitstisch
  *  Abmessungen 1.600 mm x 800 mm
  *  Tischhöhe;  720 mm
  *  Vierfußstahlrahmengestell 30 mm x 30 mm
  *  Tischplatte 19 mm
  *  Tischplatte HPL beschichtet weiß
  *  ABS Kante 2 mm schwarz
  *  barrierefrei unterfahrbar

nach vorheriger Abstimmung mit AG / Architekt,

Das gewählte Muster wird vom AG nur übernommen, wenn es sich um ein
neuwertiges Produkt handelt
Menge: 1,000 St

**01.01.07 Bemusterung Arbeitstischsystem Typ 4**
- als Arbeitstisch
  *  Abmessungen 1.800 mm x 1.200 mm
  *  Arbeitshöhe:  720 mm
  *  Vierfußstahlrahmengestell ca. 50 mm x 50 mm
  *  Rahmenkonstruktion unter Platte:
  Rechteckrohr ca. 60 mm x 30 mm x 2 mm
  *  Tischplatte 25 mm
  *  Tischplatte HPL beschichtet weiß
  *  ABS Kante 2 mm schwarz
  *  barrierefrei unterfahrbar

nach vorheriger Abstimmung mit AG / Architekt,

Das gewählte Muster wird vom AG nur übernommen, wenn es sich um ein
neuwertiges Produkt handelt
Menge: 1,000 St

**01.01.08 Bemusterung Rollcontainer 1/3/3/3**
- als Rollcontainer
  *  Abmessungen 430 mm x 800 mm x 586 mm
  *  Höheneinheiten:  1 / 3 / 3 / 3
  *  Höheneinheit:  50 mm
  *  9 HE + Materialeinschub 1 HE
  *  Korpus 19 mm mit grifflosen Fronten
  *  schwarz
  *  Kante schwarz
  4 Rollen geeignet für Linoleum - und Parkettböden

nach vorheriger Abstimmung mit AG / Architekt,

Das gewählte Muster wird vom AG nur übernommen, wenn es sich um ein
neuwertiges Produkt handelt
Menge: 1,000 St

**01.01.09 Bemusterung Sideboards**
- als Querrollenschrank
  *  Abmessungen 1.600 mm x 441 mm
  *  2 OH mit Aufsatztheke und raumseitiger Rückwand
  *  auf 40 mm Metallsockel schwarz mit Ausgleichsschrauben
  *  Korpus 19 mm mit
  *  3-Schicht Gütespanplatte in weiß
  *  Kante weiß
  *  Einlegeböden 19 mm in weiß
  *  Querrollo und Griffleiste abschließbar in weiß
  4 Rollen geeignet für Linoleum - und Parkettböden

nach vorheriger Abstimmung mit AG / Architekt,

Das gewählte Muster wird vom AG nur übernommen, wenn es sich um ein
neuwertiges Produkt handelt
Menge: 1,000 St

**01.01.10 Bemusterung Aktenschrank**
- als Aktenschrank
  *  Abmessungen 1.000 mm x 441 mm
  *  5 OH mit Mittelseite
  *  auf 40 mm Metallsockel schwarz mit Ausgleichsschrauben
  *  Korpus 19 mm mit
  *  3-Schicht Gütespanplatte in weiß
  *  Kante weiß
  *  Einlegeböden 19 mm in weiß

nach vorheriger Abstimmung mit AG / Architekt,

Das gewählte Muster wird vom AG nur übernommen, wenn es sich um ein
neuwertiges Produkt handelt
Menge: 1,000 St

**01.01.11 Bemusterung Tischanschlussfeld**
- als Steckdosenleiste mit 3 Steckplätzen
  *  Abmessungen  ca. 155 mm x 85 mm x 100 mm
  *  2 Steckdosen
  *  1 x USB
  *  2 x USB-C
  *  1 x HDMI

-  Material
    *  Profil:  Aluminium
    *  Steckdose:  Kunststoff

-  Einbau
   *  Tischplattenstärke:  10 mm - 40 mm
   *  in geschlossenem Zustand eine ebene Tischoberfläche
   *  werden Anschlüsse benötigt - öffnen und anschließend wieder schließen
   *  Steckdosenleiste frei konfigurierbar

-  Farbton:
   *  Profil:  Aluminium schwarz
  bzw. nach Bemusterung AG
    *  Steckdose:  Kunststoff schwarz

Leitprodukt:  Bachmann CONI Tischanschlussfeld Steckdoseneinheit
  nach vorheriger Abstimmung mit AG / Architekt,

Das gewählte Muster wird vom AG nur übernommen, wenn es sich um ein
neuwertiges Produkt handelt
Menge: 1,000 Stk

### 02 TITEL: BAUABSCHNITT 01

*Hinweis: Hinweis:*
Ausführung  Bauabschnitt 1:

- Lose Möblierung KGC  Mai 2026
- Lose Möblierung KGA:  Mai 2026
- Lose Möblierung O28:  Mai 2026

#### 02.01 Möblierung Schreibtische / Arbeitstische

**02.01.01 Schreibtischsystem Typ 1; höhenverstellbar; l /b : 180 cm x 60 cm**
Schreibtisch, elektrisch höhenverstellbar, als Dozententisch liefern, montieren
und gereinigt in fertiger Funktion aufstellen

Sitz - / Stehtisch  gemäß ZTV 9.1
System:  Typ 1
Geometrie:  Rechteckform,
Abmessungen: l / b:  1.800 mm x 600 mm
Schreibtischhöhe:  680 mm bis 1.250 mm
Mechanik:  elektrisch höhenverstellbar

Gestell:  T-Fuß  Stahl-Rechteck
Querschnitt:  ca. 90 mm x 30 mm
Oberfläche:  epoxidharzpulverbeschichtet,
Farbton:  schwarz bzw. nach Wahl Architekt / AG

Tischplatte:  19 mm
Material:  Dreischicht-Gütefeinspanplatten
  nach DIN EN 312
Oberfläche:  HPL aus HPL-Schichtstoff
  mind. 0,8mm,
  mechanisch hoch beständig,
  besonders kratz- und abriebfest
  abwischbar
Farbton:  weiß bzw. nach Wahl Architekt / AG
Kante:  ABS 2 mm schwarz
  (bzw. nach Bemusterung)
Bedienung:  Bedienelement Auf / Ab
Sensor:  Easy-Stop

Einbauort:

KOLLEGIENGEBÄUDE A  (KGA)

1.Obergeschoss
Raum KGA.1.01 /  Raum KGA.1.04 / Raum KGA.1.05 / Raum KGA1.06
Raum KGA.1.07

2.Obergeschoss
Raum KGA.2.04 /  Raum KGA.2.05 / Raum KGA.2.06

3.Obergeschoss
Raum KGA.3.02 /  Raum KGA.3.03 / Raum KGA.3.04 / Raum KGA3.05
Raum KGA.3.06

Angebotenes Fabrikat / Systemhersteller:

'....................................................'

Abrechnung nach Anzahl

Liefern und aufstellen gemäß Planung  in fertiger Leistung
Menge: 13,000 St

**02.01.02 Mehrpreis für Fenix NTM Oberflächen**
Mehrpreis für Oberflächen aus FENIX® NTM (z. B. Nero Ingo 0720)
für vorbeschriebene Schreibtische Typ 1 als Zulage

Abmessungen: l / b:  1.800 mm x 600 mm
Menge: 13,000 St

**02.01.03 Beinblende für Dozententisch; b: 180 cm**
Blende für vorbeschriebenen Schreibtisch für Tischbreite 180 cm
Gütespanplatte 19 mm inkl. Halterung liefern und gereinigt
in fertiger Funktion montieren.

Platte:  19 mm
l/h:  1.800 mm x  400 mm
Material:  Dreischicht-Gütefeinspanplatten
  nach DIN EN 312
Oberfläche:  HPL aus HPL-Schichtstoff
  mind. 0,8mm,
  mechanisch hoch beständig,
  besonders kratz- und abriebfest
  abwischbar
  mit Anti-Fingerprint-Effekt
Farbton:  weiß bzw. nach Wahl Architekt / AG
Kante:  ABS 2 mm schwarz

Angebotenes Fabrikat / Systemhersteller:

'....................................................'

Befestigungskonstruktion nach Statik / Wahl des AN, inkl. aller erforderlicher  Abstimmungen mit AG, mit sämtlichen Anpassungen, Anschlüssen,
Verbindungen, Aussparungen, Möbelbeschlägen / Schließvorrichtungen,
Ausklinkungen, Kleinteilen, Befestigungsmitteln, Bohrungen etc,.

Abrechnung nach Anzahl

Liefern und montieren gemäß Planung  in fertiger Leistung
Menge: 13,000 St

**02.01.04 Mehrpreis für Fenix NTM Oberflächen**
Mehrpreis für Oberflächen aus FENIX® NTM (z. B. Nero Ingo 0720)
für  vorbeschriebene Beinblende als Zulage

Abmessungen: l / b:  1.800 mm x 400 mm
Menge: 13,000 St

**02.01.05 Kabelkanal horizontal; b: 1.800 mm**
Horizontalen Kabelkanal  inkl. Zugentlastung für vorbeschriebene Schreibtische mit einer Breite von 180 cm liefern und in fertiger Leistung montieren:

Kabelkanal
Material:  Stahl
Breite:  ca. 1.345 mm
Öffnung:  beidseitig aufklappbar
Oberfläche:  epoxidharzpulverbeschichtet,
Farbton:  schwarz bzw. nach Wahl Architekt / AG

Angebotenes Fabrikat / Systemhersteller:

'....................................................'

Befestigungskonstruktion nach Statik / Wahl des AN, inkl. aller erforderlicher  Abstimmungen mit AG, mit sämtlichen Anpassungen, Anschlüssen,
Verbindungen, Aussparungen, Möbelbeschlägen / Schließvorrichtungen,
Ausklinkungen, Kleinteilen, Befestigungsmitteln, Bohrungen etc,.

Abrechnung nach Anzahl

Liefern und montieren gemäß Planung  in fertiger Leistung
Menge: 13,000 St

**02.01.06 Tischanschlussfeld**
Doppelsteckdoseneinheit mit 1 x USB und 2 x USB-C in die vorbeschriebenen Schreibtische  integriert inkl. Kabelkette zur Elektrifizierung 2 m bis zur
Anschlussdose wie bemustert liefern und montieren.

Angebotenes Fabrikat / Systemhersteller:

'....................................................'

Abrechnung nach Anzahl

Liefern und montieren gemäß Planung  in fertiger Leistung
Menge: 13,000 St

**02.01.07 Mehrpreis Tischausschnitt Tischanschlussfeld**
Mehrpreis für den Tischausschnitt des vorbeschriebenen Tischanschlussfeldes
als Zulage

  *  Abmessungen  ca. 155 mm x 85 mm x 100 mm
Menge: 13,000 St

**02.01.08 Schreibtischsystem Typ 2; höhenverstellbar: l / b: 160 cm x 80 cm**
Schreibtisch, höhenverstellbar, als Arbeitstisch liefern, montieren und gereinigt in fertiger Funktion aufstellen

Arbeitstisch:  gemäß ZTV 9.2
Geometrie:  Rechteckform,
Abmessungen: l / b:  1.600 mm x 800 mm
Schreibtischhöhe:  680 mm bis 760 mm
Mechanik:  höhenverstellbar

Gestell:  4 Fuß Quadratrohr
Querschnitt:  55 mm x 55 mm
Oberfläche:  epoxidharzpulverbeschichtet,
Farbton:  schwarz bzw. nach Wahl Architekt / AG

Tischplatte:  19 mm
Material:  Dreischicht-Gütefeinspanplatten
  nach DIN EN 312
Oberfläche:  HPL aus HPL-Schichtstoff
  mind. 0,8mm,
  mechanisch hoch beständig,
  besonders kratz- und abriebfest
  abwischbar
Farbton:  weiß bzw. nach Wahl Architekt / AG
Kante:  ABS 2 mm schwarz
  (bzw. nach Bemusterung)

Bedienung:  werkzeuglose Höheneinstellung
  durch drehbare Stellelemente
Einbauort:

KOLLEGIENGEBÄUDE A  (KGA)

Erdgeschoss
Raum KGA.001 / Raum KGE.002/ Raum KGE.003 / Raum KGE.004
Raum KGA.005 / Raum KGE.006 / Raum KGE.012 / 013

1. Obergeschoss
Raum KGA 102

KOLLEGIENGEBÄUDE C  (KGC)

Erdgeschoss
Raum KGC.002

1. Obergeschoss
Raum KGC109 / Raum KGC110

2. Obergeschoss
Raum KGC206 / Raum KGC207

KOLLEGIENGEBÄUDE O28  (O28a)

Erdgeschoss
Raum O28a.001/ Raum O28a.002 / Raum O28a.003 / Raum O28a.005

Abrechnung nach Anzahl

Liefern und aufstellen gemäß Planung  in fertiger Leistung
Menge: 33,000 St

**02.01.09 Kabelkanal horizontal; b: 1.600 mm**
Horizontalen Kabelkanal  inkl. Zugentlastung für vorbeschriebene Schreibtische mit einer Breite von 160 cm liefern und in fertiger Leistung montieren:

Kabelkanal
Material:  Stahl
Breite:  ca. 1.196 mm
Öffnung:  beidseitig aufklappbar
Oberfläche:  epoxidharzpulverbeschichtet,
Farbton:  schwarz bzw. nach Wahl Architekt / AG

Angebotenes Fabrikat / Systemhersteller:

'....................................................'

Befestigungskonstruktion nach Statik / Wahl des AN, inkl. aller erforderlicher  Abstimmungen mit AG, mit sämtlichen Anpassungen, Anschlüssen,
Verbindungen, Aussparungen, Möbelbeschlägen / Schließvorrichtungen,
Ausklinkungen, Kleinteilen, Befestigungsmitteln, Bohrungen etc,.

Abrechnung nach Anzahl

Liefern und montieren gemäß Planung  in fertiger Leistung
Menge: 33,000 St

**02.01.10 Arbeitstischsystem Typ 3; Rechteckform; l / b: 180 cm x 80 cm**
Tisch in Rechteckform als Arbeitstisch liefern, montieren und  gereinigt
in fertiger Funktion aufstellen

Arbeitstisch  gemäß ZTV 9.3
System:  Typ 3
Geometrie:  Rechteckform,
Abmessungen: l / b:  1.800 mm x 800 mm
Tischhöhe konstant:  720 mm
Gestell:  4 Fuß Stahlrahmen
Querschnitt:  30 mm x 30 mm
Oberfläche:  epoxidharzpulverbeschichtet,
Farbton:  schwarz bzw. nach Wahl Architekt / AG
Fußstopfen:  Schwarz bzw. nach Wahl Architekt / AG

Tischplatte:  19 mm
Material:  Dreischicht-Gütefeinspanplatten
  nach DIN EN 312
Oberfläche:  HPL aus HPL-Schichtstoff
  mind. 0,8mm,
  mechanisch hoch beständig,
  besonders kratz- und abriebfest
  abwischbar
Farbton:  weiß bzw. nach Wahl Architekt / AG
Kante:  ABS 2 mm schwarz
  (bzw. nach Bemusterung)
Einbauort:

KOLLEGIENGEBÄUDE A  (KGA)

Erdgeschoss
Raum KGA.0.14

Angebotenes Fabrikat / Systemhersteller:

'....................................................'

Abrechnung nach Anzahl

Liefern und aufstellen gemäß Planung  in fertiger Leistung
Menge: 1,000 St

**02.01.11 Arbeitstischsystem Typ 3; Rechteckform; l / b: 160 cm x 80 cm**
Tisch in Rechteckform als Arbeitstisch liefern, montieren und  gereinigt
in fertiger Funktion aufstellen

Arbeitstisch  gemäß ZTV 9.3
System:  Typ 3
Geometrie:  Rechteckform,
Abmessungen: l / b:  1.600 mm x 800 mm
Tischhöhe konstant:  720 mm
Gestell:  4 Fuß Stahlrahmen
Querschnitt:  30 mm x 30 mm
Oberfläche:  epoxidharzpulverbeschichtet,
Farbton:  schwarz bzw. nach Wahl Architekt / AG
Fußstopfen:  Schwarz bzw. nach Wahl Architekt / AG

Tischplatte:  19 mm
Material:  Dreischicht-Gütefeinspanplatten
  nach DIN EN 312
Oberfläche:  HPL aus HPL-Schichtstoff
  mind. 0,8mm,
  mechanisch hoch beständig,
  besonders kratz- und abriebfest
  abwischbar
Farbton:  weiß bzw. nach Wahl Architekt / AG
Kante:  ABS 2 mm schwarz
  (bzw. nach Bemusterung)
Einbauort:

KOLLEGIENGEBÄUDE A  (KGA)

Erdgeschoss
Raum KGA.0.01

KOLLEGIENGEBÄUDE C  (KGC)

1. Obergeschoss
Raum KGC.104

2. Obergeschoss
Raum KGC.205

Angebotenes Fabrikat / Systemhersteller:

'....................................................'

Abrechnung nach Anzahl

Liefern und aufstellen gemäß Planung  in fertiger Leistung
Menge: 6,000 St

**02.01.12 Kabelkanal horizontal; b: 1.600 mm**
Horizontalen Kabelkanal  inkl. Zugentlastung für vorbeschriebene Arbeitstische mit einer Breite von 160 cm liefern und in fertiger Leistung montieren:

Kabelkanal
Material:  Stahl
Breite:  ca. 1.196 mm
Öffnung:  beidseitig aufklappbar
Oberfläche:  epoxidharzpulverbeschichtet,
Farbton:  schwarz bzw. nach Wahl Architekt / AG

Angebotenes Fabrikat / Systemhersteller:

'....................................................'

Befestigungskonstruktion nach Statik / Wahl des AN, inkl. aller erforderlicher  Abstimmungen mit AG, mit sämtlichen Anpassungen, Anschlüssen,
Verbindungen, Aussparungen, Möbelbeschlägen / Schließvorrichtungen,
Ausklinkungen, Kleinteilen, Befestigungsmitteln, Bohrungen etc,.

Abrechnung nach Anzahl

Liefern und montieren gemäß Planung  in fertiger Leistung
Menge: 6,000 St

**02.01.13 Kabeleinlass**
Kabeleinlass für vorbeschriebene Tischplatten 19 mm,
Ø 80 mm liefern und montieren.

-  Schieber für kleinen Durchlass
-  ganzer Deckel für volle Öffnung
-  rund
-  Kunststoff
-  Chrom Matt
-  inkl. Bohrung

Position nach Wahl AG Links bzw. Rechts

Kabeleinlass liefern und in fertiger Leistung montieren.
Menge: 6,000 St

**02.01.14 Arbeitstischsystem Typ 3; Rechteckform; l / b: 120 cm x 80 cm**
Tisch in Rechteckform als Arbeitstisch liefern, montieren und  gereinigt
in fertiger Funktion aufstellen

Arbeitstisch  gemäß ZTV 9.3
System:  Typ 3
Geometrie:  Rechteckform,
Abmessungen: l / b:  1.200 mm x 800 mm
Tischhöhe konstant:  720 mm
Gestell:  4 Fuß Stahlrahmen
Querschnitt:  30 mm x 30 mm
Oberfläche:  epoxidharzpulverbeschichtet,
Farbton:  schwarz bzw. nach Wahl Architekt / AG
Fußstopfen:  Schwarz bzw. nach Wahl Architekt / AG

Tischplatte:  19 mm
Material:  Dreischicht-Gütefeinspanplatten
  nach DIN EN 312
Oberfläche:  HPL aus HPL-Schichtstoff
  mind. 0,8mm,
  mechanisch hoch beständig,
  besonders kratz- und abriebfest
  abwischbar
Farbton:  weiß bzw. nach Wahl Architekt / AG
Kante:  ABS 2 mm schwarz
  (bzw. nach Bemusterung)

Einbauort:

KOLLEGIENGEBÄUDE A  (KGA)

Erdgeschoss
Raum KGA.0.06

Angebotenes Fabrikat / Systemhersteller:

'....................................................'

Abrechnung nach Anzahl

Liefern und aufstellen gemäß Planung  in fertiger Leistung
Menge: 1,000 St

**02.01.15 Arbeitstischsystem Typ 4; Rechteckform; l / b: 180 cm x 120 cm**
Tisch in Rechteckform als Arbeitstisch liefern, montieren und  gereinigt
in fertiger Funktion aufstellen

Arbeitstisch  gemäß ZTV 9.3
System:  Typ 4
Geometrie:  Rechteckform,
Abmessungen: l / b:  1.800 mm x 1.200 mm
Tischhöhe konstant:  720 mm
Gestell:  Quadratrohrgestell
Querschnitt:  50 mm x 50 mm
Rahmenkonstruktion unter Platte:  Rechteckrohr 60 mm x 30 mm x 2 mm  Oberfläche:  epoxidharzpulverbeschichtet,
Farbton:  schwarz bzw. nach Wahl Architekt / AG
Fußstopfen:  Schwarz bzw. nach Wahl Architekt / AG

Tischplatte:  25 mm
Material:  Dreischicht-Gütefeinspanplatten
  nach DIN EN 312
Oberfläche:  HPL aus HPL-Schichtstoff
  mind. 0,8mm,
  mechanisch hoch beständig,
  besonders kratz- und abriebfest
  abwischbar
Farbton:  weiß bzw. nach Wahl Architekt / AG
Kante:  ABS 2 mm schwarz
  (bzw. nach Bemusterung)
Einbauort:

KOLLEGIENGEBÄUDE A  (KGA)

1.Obergeschoss
Raum KGA.1.03

Angebotenes Fabrikat / Systemhersteller:

'....................................................'

Abrechnung nach Anzahl

Liefern und aufstellen gemäß Planung  in fertiger Leistung
Menge: 1,000 St

#### 02.02 Möblierung Container / Schränke / Garderoben

**02.02.01 Rollcontainer 1/3/3/3; l / b / h: 800 mm x 430 mm x 586 mm**
Rollcontainer 9 Höheneinheiten und Materialeinschub 1 Höheneinheit
liefern und gereinigt in fertiger Leistung aufstellen.

Rollcontainer

Abmessungen l / b / h:  800 mm x 430 mm x 586 mm
Höheneinheiten:  1 / 3 / 3 / 3
Höheneinheit:  50 mm

-  Oberboden 19 mm
-  HE-Blenden mit seitlichen Greifprofilen
-  Materialschub und Stahlschübe mit Softeinzug
-  Zentralverriegelung und Auszugssperre
-  Möbelrollen Ø 35 mm / vorn 2 Feststeller
-  Front schwarz bzw. nach Wahl Architekt / AG
-  Korpus schwarz bzw. nach Wahl Architekt / AG

Einbauort:

KOLLEGIENGEBÄUDE A  (KGA)

Erdgeschoss
Raum KGA.0.02 /  Raum KGA.0.03 / Raum KGA.0.04 / Raum KGA0.05
Raum KGA0.12/013

1. Obergeschoss
Raum KGA1.02

KOLLEGIENGEBÄUDE C  (KGC)

Erdgeschoss
Raum KGC.002

1. Obergeschoss
Raum KGC109 / Raum KGC110

2. Obergeschoss
Raum KGC206 / Raum KGC207

KOLLEGIENGEBÄUDE O28  (O28a)

Erdgeschoss
Raum O28a.001/ Raum O28a.002 / Raum O28a.003 / Raum O28a.005

Angebotenes Fabrikat / Systemhersteller:

'....................................................'

Abrechnung nach Anzahl

Liefern und aufstellen gemäß Planung  in fertiger Leistung
Menge: 33,000 St

**02.02.02 Sideboard 2 OH; l / b / h: 160 cm x 44 cm x 117 cm**
Querrollenschrank 2 OH mit Aufsatztheke und raumseitiger Rückwand,
auf 40 mm Metallsockel mit Ausgleichsschrauben liefern, montieren
und gereinigt in fertiger Leistung aufstellen.

Sideboard  gem. ZTV 9.4
Geometrie:  Rechteckform,
Abmessungen: l / b / h:  1.600 mm x 441 mm x 789 mm
Aufsatztheke (ges. Position) l / h:  1.600 mm x  397 mm

Korpus:  19 mm
Material:  Dreischicht-Gütefeinspanplatten
  nach DIN EN 312
Oberfläche:  HPL aus HPL-Schichtstoff
  mind. 0,8mm,
  mechanisch hoch beständig,
  besonders kratz- und abriebfest
  abwischbar
Farbton:  weiß bzw. nach Wahl Architekt / AG
Kante:  ABS 2 mm weiß
  (bzw. nach Bemusterung)
Einlegeböden:  19 mm
Anzahl:  2 davon 1 verschraubt
Material:  Dreischicht-Gütefeinspanplatten
  nach DIN EN 312
Oberfläche:  HPL aus HPL-Schichtstoff
  mind. 0,8mm,
  mechanisch hoch beständig,
  besonders kratz- und abriebfest
  abwischbar
Farbton:  weiß bzw. nach Wahl Architekt / AG
Kante:  ABS 2 mm weiß
  (bzw. nach Bemusterung)
Querrollo:  Vollkunststoff
Farbton:  weiß bzw. nach Wahl Architekt / AG
Griffleiste:  abschließbar in weiß
  (bzw. nach Bemusterung)
Einbauort:

KOLLEGIENGEBÄUDE A  (KGA)

Erdgeschoss
Raum KGA.0.02 /  Raum KGA.0.03 / Raum KGA.0.04 / Raum KGA0.05

KOLLEGIENGEBÄUDE C  (KGC)

1. Obergeschoss
Raum KGC102 / Raum KGC103 / Raum KGC109

2. Obergeschoss
Raum KGC206 / Raum KGC207

KOLLEGIENGEBÄUDE O28  (O28a)

Erdgeschoss
Raum O28a.001/ Raum O28a.002  / Raum O28a.005

Angebotenes Fabrikat / Systemhersteller:

'....................................................'

Abrechnung nach Anzahl

Liefern und aufstellen gemäß Planung  in fertiger Leistung
Menge: 12,000 St

**02.02.03 Thekenaufsatz für Sideboard; l / h: 160 cm x 39,7 cm**
Aufsatztheke für vorbeschriebenen Querrollenschrank liefern und
in fertiger Leistung gereinigt auf dem Sideboard montieren.

Geometrie:  Rechteckform,
Aufsatztheke  l / h:  1.600 mm x  397 mm

Korpus:  19 mm
Material:  Dreischicht-Gütefeinspanplatten
  nach DIN EN 312
Oberfläche:  HPL aus HPL-Schichtstoff
  mind. 0,8mm,
  mechanisch hoch beständig,
  besonders kratz- und abriebfest
  abwischbar
Farbton:  weiß bzw. nach Wahl Architekt / AG
Kante:  ABS 2 mm weiß
  (bzw. nach Bemusterung)

Einbauort:

KOLLEGIENGEBÄUDE A  (KGA)

Erdgeschoss
Raum KGA.0.02 /  Raum KGA.0.03 / Raum KGA.0.04 / Raum KGA0.05

KOLLEGIENGEBÄUDE C  (KGC)

1. Obergeschoss
Raum KGC102 / Raum KGC103 / Raum KGC109

2. Obergeschoss
Raum KGC206 / Raum KGC207

KOLLEGIENGEBÄUDE O28  (O28a)

Erdgeschoss
Raum O28a.001/ Raum O28a.002  / Raum O28a.005

Angebotenes Fabrikat / Systemhersteller:

'....................................................'

Befestigungskonstruktion nach Statik / Wahl des AN, inkl. aller erforderlicher  Abstimmungen mit AG, mit sämtlichen Anpassungen, Anschlüssen,
Verbindungen, Aussparungen, Möbelbeschlägen / Schließvorrichtungen,
Ausklinkungen, Kleinteilen, Befestigungsmitteln, Bohrungen etc,.

Abrechnung nach Anzahl

Liefern und aufstellen gemäß Planung  in fertiger Leistung
Menge: 12,000 St

**02.02.04 Aktenregal 5 OH; l / b / h: 800 mm x 440 mm x 1.900 mm**
Aktenregal 5 OH auf 40 mm Metallsockel mit Ausgleichsschrauben
liefern, montieren und gereinigt in fertiger Leistung aufstellen.

Aktenschrank  gem. ZTV 9.4
Geometrie:  Rechteckform,
Abmessungen: l / b / h:  800 mm x 441 mm x 1.900 mm

Korpus:  19 mm
Material:  Dreischicht-Gütefeinspanplatten
  nach DIN EN 312
Oberfläche:  HPL aus HPL-Schichtstoff
  mind. 0,8mm,
  mechanisch hoch beständig,
  besonders kratz- und abriebfest
  abwischbar
Farbton:  weiß bzw. nach Wahl Architekt / AG
Kante:  ABS 2 mm weiß
  (bzw. nach Bemusterung)
Einlegeböden:  19 mm
Anzahl:  4  davon 1 verschraubt
Material:  Dreischicht-Gütefeinspanplatten
  nach DIN EN 312
Oberfläche:  HPL aus HPL-Schichtstoff
  mind. 0,8mm,
  mechanisch hoch beständig,
  besonders kratz- und abriebfest
  abwischbar
Farbton:  weiß bzw. nach Wahl Architekt / AG
Kante:  weiß  (bzw. nach Bemusterung)
  (bzw. nach Bemusterung)

Einbauort:

KOLLEGIENGEBÄUDE C  (KGC)

1. Obergeschoss
Raum KGC 110

KOLLEGIENGEBÄUDE O28  (O28a)

Erdgeschoss
Raum O28a.002

Abrechnung nach Anzahl

Liefern und aufstellen gemäß Planung  in fertiger Leistung
Menge: 4,000 St

**02.02.05 Aktenregal 5 OH; l / b / h: 1.000 mm x 440 mm x 1.900 mm**
Aktenregal 5 OH auf 40 mm Metallsockel mit Ausgleichsschrauben
liefern, montieren und gereinigt in fertiger Leistung aufstellen.

Aktenschrank  gem. ZTV 9.4
Geometrie:  Rechteckform,
Abmessungen: l / b / h:  1.000 mm x 441 mm x 1.900 mm

Korpus:  19 mm
Material:  Dreischicht-Gütefeinspanplatten
  nach DIN EN 312
Oberfläche:  HPL aus HPL-Schichtstoff
  mind. 0,8mm,
  mechanisch hoch beständig,
  besonders kratz- und abriebfest
  abwischbar
Farbton:  weiß bzw. nach Wahl Architekt / AG
Kante:  ABS 2 mm weiß
  (bzw. nach Bemusterung)
Einlegeböden:  19 mm
Anzahl:  4  davon 1 verschraubt
Material:  Dreischicht-Gütefeinspanplatten
  nach DIN EN 312
Oberfläche:  HPL aus HPL-Schichtstoff
  mind. 0,8mm,
  mechanisch hoch beständig,
  besonders kratz- und abriebfest
  abwischbar
Farbton:  weiß bzw. nach Wahl Architekt / AG
Kante:  weiß  (bzw. nach Bemusterung)
  (bzw. nach Bemusterung)

Einbauort:

KOLLEGIENGEBÄUDE C  (KGC)

1. Obergeschoss
Raum KGC102 / Raum KGC103 / Raum KGC109

2. Obergeschoss
Raum KGC206 / Raum KGC207

KOLLEGIENGEBÄUDE O28  (O28a)

Erdgeschoss
Raum O28a.001/ Raum O28a.003

Abrechnung nach Anzahl

Liefern und aufstellen gemäß Planung  in fertiger Leistung
Menge: 14,000 St

**02.02.06 Garderobe**
Garderobenständer aus Metall mit Kleiderhaken liefern, montieren und gereinigt
in fertiger Leistung aufstellen.

Garderobenständer:
Geometrie:  Rundform,
Abmessungen:  h:  ca. 1.800 mm
Gestell:  Stahl-Rundrohr
Querschnitt:  Ø  ca. 50 mm
Oberfläche:  epoxidharzpulverbeschichtet,
Farbton:  schwarz bzw. nach Wahl Architekt / AG
Garderobenhaken:  7 Stück ca. 15 cm
spiralförmig im 90 Grad Winkel
  um die vertikale Stange in der Mitte
  gereiht, belastbare formschlüssige
  Verbindung
Standsicherheit:  schwerer Rundteller Metall
  Ø ca. 35 cm

inklusive Garderobenbügel
Anzahl:  4 Stück
Abmessungen l / b / h:  440 mm x 15 mm x 190 mm
Material:  Kunststoff
Farbton:  schwarz bzw. nach Wahl Architekt / AG

Einbauort:

KOLLEGIENGEBÄUDE A  (KGA)

Erdgeschoss
Raum KGA 0.01 / Raum KGA.0.02 /  Raum KGA.0.03 / Raum KGA.0.04
Raum KGA0.05

KOLLEGIENGEBÄUDE C  (KGC)

Erdgeschoss
Raum KGC.002

1. Obergeschoss
Raum KGC102 / Raum KGC103 / Raum KGC104 / Raum KGC109
Raum KGC110

2. Obergeschoss
Raum KGC206 / Raum KGC207

KOLLEGIENGEBÄUDE O28  (O28a)

Erdgeschoss
Raum O28a.001/ Raum O28a.002 / Raum O28a.003 / Raum O28a.005

Angebotenes Fabrikat / Systemhersteller:

'....................................................'

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
Abrechnung nach Anzahl

Liefern und aufstellen gemäß Planung  in fertiger Leistung
Menge: 18,000 St

### 03 TITEL: BAUABSCHNITT 02

*Hinweis: Hinweis:*
Ausführung  Bauabschnitt 2:

- Lose Möblierung KGD  Februar 2028
- Lose Möblierung KGE:  Mai 2028
- Lose Möblierung KGB  September 2028

#### 03.01 Möblierung Schreibtische / Arbeitstische

**03.01.01 Schreibtischsystem Typ 1; höhenverstellbar; l /b : 180 cm x 60 cm**
Schreibtisch, elektrisch höhenverstellbar, als Dozententisch liefern, montieren
und gereinigt in fertiger Funktion aufstellen

Sitz - / Stehtisch  gemäß ZTV 9.1
System:  Typ 1
Geometrie:  Rechteckform,
Abmessungen: l / b:  1.800 mm x 600 mm
Schreibtischhöhe:  680 mm bis 1.250 mm
Mechanik:  elektrisch höhenverstellbar

Gestell:  T-Fuß  Stahl-Rechteckrohr
Querschnitt:  ca. 90 mm x 30 mm
Oberfläche:  epoxidharzpulverbeschichtet,
Farbton:  schwarz bzw. nach Wahl Architekt / AG

Tischplatte:  19 mm
Material:  Dreischicht-Gütefeinspanplatten
  nach DIN EN 312
Oberfläche:  HPL aus HPL-Schichtstoff
  mind. 0,8mm,
  mechanisch hoch beständig,
  besonders kratz- und abriebfest
  abwischbar
Farbton:  weiß bzw. nach Wahl Architekt / AG
Kante:  ABS 2 mm schwarz
  (bzw. nach Bemusterung)
Bedienung:  Bedienelement Auf / Ab
Sensor:  Easy-Stop

Einbauort:

KOLLEGIENGEBÄUDE B  (KGB)

Erdgeschoss
Raum KGB.0.01 /  Raum KGB.0.02  /  Raum KGB.0.03

1.Obergeschoss
Raum KGB.1.05 /  Raum KGB.1.06  /  Raum KGB.1.10

2.Obergeschoss
Raum KGB.2.03

Abrechnung nach Anzahl

Liefern und aufstellen gemäß Planung  in fertiger Leistung
Menge: 7,000 St

**03.01.02 Mehrpreis für Fenix NTM Oberflächen**
Mehrpreis für Oberflächen aus FENIX® NTM (z. B. Nero Ingo 0720)
für vorbeschriebene Schreibtische Typ 1 als Zulage

Abmessungen: l / b:  1.800 mm x 600 mm
Menge: 7,000 St

**03.01.03 Beinblende für Dozententisch; b: 180 cm**
Blende für vorbeschriebenen Schreibtisch für Tischbreite 180 cm
Gütespanplatte 19 mm inkl. Halterung liefern und gereinigt
in fertiger Funktion montieren.

Platte:  19 mm
l/h:  1.800 mm x  400 mm
Material:  Dreischicht-Gütefeinspanplatten
  nach DIN EN 312
Oberfläche:  HPL aus HPL-Schichtstoff
  mind. 0,8mm,
  mechanisch hoch beständig,
  besonders kratz- und abriebfest
  abwischbar
Farbton:  weiß bzw. nach Wahl Architekt / AG
Kante:  ABS 2 mm schwarz

Befestigungskonstruktion nach Statik / Wahl des AN, inkl. aller erforderlicher  Abstimmungen mit AG, mit sämtlichen Anpassungen, Anschlüssen,
Verbindungen, Aussparungen, Möbelbeschlägen / Schließvorrichtungen,
Ausklinkungen, Kleinteilen, Befestigungsmitteln, Bohrungen etc,.

Abrechnung nach Anzahl

Liefern und montieren gemäß Planung  in fertiger Leistung
Menge: 7,000 St

**03.01.04 Mehrpreis für Fenix NTM Oberflächen**
Mehrpreis für Oberflächen aus FENIX® NTM (z. B. Nero Ingo 0720)
für  vorbeschriebene Beinblende als Zulage

Abmessungen: l / b:  1.800 mm x 400 mm
Menge: 7,000 St

**03.01.05 Kabelkanal horizontal; b: 1.800 mm**
Horizontalen Kabelkanal  inkl. Zugentlastung für vorbeschriebene Schreibtische mit einer Breite von 180 cm liefern und in fertiger Leistung montieren:

Kabelkanal
Material:  Stahl
Breite:  ca. 1.345 mm
Öffnung:  beidseitig aufklappbar
Oberfläche:  epoxidharzpulverbeschichtet,
Farbton:  schwarz bzw. nach Wahl Architekt / AG

Befestigungskonstruktion nach Statik / Wahl des AN, inkl. aller erforderlicher  Abstimmungen mit AG, mit sämtlichen Anpassungen, Anschlüssen,
Verbindungen, Aussparungen, Möbelbeschlägen / Schließvorrichtungen,
Ausklinkungen, Kleinteilen, Befestigungsmitteln, Bohrungen etc,.

Abrechnung nach Anzahl

Liefern und montieren gemäß Planung  in fertiger Leistung
Menge: 7,000 St

**03.01.06 Tischanschlussfeld**
Doppelsteckdoseneinheit mit 1 x USB und 2 x USB-C in die vorbeschriebenen Schreibtische  integriert inkl. Kabelkette zur Elektrifizierung 2 m bis zur
Anschlussdose wie bemustert liefern und montieren.

Abrechnung nach Anzahl

Liefern und montieren gemäß Planung  in fertiger Leistung
Menge: 7,000 St

**03.01.07 Mehrpreis Tischausschnitt Tischanschlussfeld**
Mehrpreis für den Tischausschnitt des vorbeschriebenen Tischanschlussfeldes
als Zulage

  *  Abmessungen  ca. 155 mm x 85 mm x 100 mm
Menge: 7,000 St

**03.01.08 Schreibtischsystem Typ 1; höhenverstellbar; l / b: 160 cm x 60 cm**
Schreibtisch, elektrisch höhenverstellbar, als Dozententisch liefern, montieren
und gereinigt in fertiger Funktion aufstellen

Sitz - / Stehtisch  gemäß ZTV 9.1
System:  Typ 1
Geometrie:  Rechteckform,
Abmessungen: l / b:  1.600 mm x 600 mm
Schreibtischhöhe:  680 mm bis 1.250 mm
Mechanik:  elektrisch höhenverstellbar

Gestell:  T-Fuß  Stahl-Quadratohr
Querschnitt:  55 mm x 55 mm
Oberfläche:  epoxidharzpulverbeschichtet,
Farbton:  schwarz bzw. nach Wahl Architekt / AG

Tischplatte:  19 mm
Material:  Dreischicht-Gütefeinspanplatten
  nach DIN EN 312
Oberfläche:  HPL aus HPL-Schichtstoff
  mind. 0,8mm,
  mechanisch hoch beständig,
  besonders kratz- und abriebfest
  abwischbar
Farbton:  weiß bzw. nach Wahl Architekt / AG
Kante:  ABS 2 mm schwarz
  (bzw. nach Bemusterung)
Bedienung:  Bedienelement Auf / Ab
Sensor:  Easy-Stop

Einbauort:

KOLLEGIENGEBÄUDE E  (KGE)

Erdgeschoss
Raum KGE.002 / Raum KGE.003

Angebotenes Fabrikat / Systemhersteller:

'....................................................'

Abrechnung nach Anzahl

Liefern und aufstellen gemäß Planung  in fertiger Leistung
Menge: 2,000 St

**03.01.09 Mehrpreis für Fenix NTM Oberflächen**
Mehrpreis für Oberflächen aus FENIX® NTM (z. B. Nero Ingo 0720)
für vorbeschriebene Schreibtische Typ 1 als Zulage

Abmessungen: l / b:  1.800 mm x 600 mm
Menge: 2,000 St

**03.01.10 Beinblende für Dozententisch; b: 160 cm**
Blende für vorbeschriebenen Schreibtisch für Tischbreite 160 cm
Gütespanplatte 19 mm inkl. Halterung liefern und gereinigt
in fertiger Funktion montieren.

Platte:  19 mm
l/h:  1.600 mm x  400 mm
Material:  Dreischicht-Gütefeinspanplatten
  nach DIN EN 312
Oberfläche:  HPL aus HPL-Schichtstoff
  mind. 0,8mm,
  mechanisch hoch beständig,
  besonders kratz- und abriebfest
  abwischbar
Farbton:  weiß bzw. nach Wahl Architekt / AG
Kante:  ABS 2 mm schwarz

Befestigungskonstruktion nach Statik / Wahl des AN, inkl. aller erforderlicher  Abstimmungen mit AG, mit sämtlichen Anpassungen, Anschlüssen,
Verbindungen, Aussparungen, Möbelbeschlägen / Schließvorrichtungen,
Ausklinkungen, Kleinteilen, Befestigungsmitteln, Bohrungen etc,.

Abrechnung nach Anzahl

Liefern und montieren gemäß Planung  in fertiger Leistung
Menge: 2,000 St

**03.01.11 Mehrpreis für Fenix NTM Oberflächen**
Mehrpreis für Oberflächen aus FENIX® NTM (z. B. Nero Ingo 0720)
für  vorbeschriebene Beinblende als Zulage

Abmessungen: l / b:  1.800 mm x 400 mm
Menge: 2,000 St

**03.01.12 Kabelkanal horizontal; b: 1.600 mm**
Horizontalen Kabelkanal  inkl. Zugentlastung für vorbeschriebene Schreibtische mit einer Breite von 160 cm liefern und in fertiger Leistung montieren:

Kabelkanal
Material:  Stahl
Breite:  ca. 1.196 mm
Öffnung:  beidseitig aufklappbar
Oberfläche:  epoxidharzpulverbeschichtet,
Farbton:  schwarz bzw. nach Wahl Architekt / AG

Befestigungskonstruktion nach Statik / Wahl des AN, inkl. aller erforderlicher  Abstimmungen mit AG, mit sämtlichen Anpassungen, Anschlüssen,
Verbindungen, Aussparungen, Möbelbeschlägen / Schließvorrichtungen,
Ausklinkungen, Kleinteilen, Befestigungsmitteln, Bohrungen etc,.

Abrechnung nach Anzahl

Liefern und montieren gemäß Planung  in fertiger Leistung
Menge: 2,000 St

**03.01.13 Tischanschlussfeld**
Doppelsteckdoseneinheit mit 1 x USB und 2 x USB-C in die vorbeschriebenen Schreibtische  integriert inkl. Kabelkette zur Elektrifizierung 2 m bis zur
Anschlussdose wie bemustert liefern und montieren.

Abrechnung nach Anzahl

Liefern und montieren gemäß Planung  in fertiger Leistung
Menge: 2,000 St

**03.01.14 Mehrpreis Tischausschnitt Tischanschlussfeld**
Mehrpreis für den Tischausschnitt des vorbeschriebenen Tischanschlussfeldes
als Zulage

  *  Abmessungen  ca. 155 mm x 85 mm x 100 mm
Menge: 2,000 St

**03.01.15 Schreibtischsystem Typ 2; höhenverstellbar: l / b: 160 cm x 80 cm**
Schreibtisch, höhenverstellbar, als Arbeitstisch liefern, montieren und gereinigt in fertiger Funktion aufstellen

Arbeitstisch:  gemäß ZTV 9.2

Geometrie:  Rechteckform,
Abmessungen: l / b:  1.600 mm x 800 mm
Schreibtischhöhe:  680 mm bis 760 mm
Mechanik:  höhenverstellbar

Gestell:  4 Fuß Quadratrohr
Querschnitt:  55 mm x 55 mm
Oberfläche:  epoxidharzpulverbeschichtet,
Farbton:  schwarz bzw. nach Wahl Architekt / AG

Tischplatte:  19 mm
Material:  Dreischicht-Gütefeinspanplatten
  nach DIN EN 312
Oberfläche:  HPL aus HPL-Schichtstoff
  mind. 0,8mm,
  mechanisch hoch beständig,
  besonders kratz- und abriebfest
  abwischbar
Farbton:  weiß bzw. nach Wahl Architekt / AG
Kante:  ABS 2 mm schwarz
  (bzw. nach Bemusterung)

Bedienung:  werkzeuglose Höheneinstellung
  durch drehbare Stellelemente
Einbauort:

KOLLEGIENGEBÄUDE B  (KGB)

1. Obergeschoss
Raum KGB 101 /  Raum KGB 101 / Raum KGB 103 /  Raum KGB 109
Raum KGB 111 /  Raum KGB 112 / Raum KGB 113 /  Raum KGB 114
Raum KGB 115 /  Raum KGB 116 / Raum KGB 117 /  Raum KGB 118
Raum KGB 119 /  Raum KGB 120

2. Obergeschoss
Raum KGB 217 /  Raum KGB 218 / Raum KGB 219 /  Raum KGB 220
Raum KGB 221 /  Raum KGB 222 / Raum KGB 223 /  Raum KGB 224
Raum KGB 225

3. Obergeschoss
Raum KGB 301 /  Raum KGB 302 / Raum KGB 303 /  Raum KGB 304
Raum KGB 305 /  Raum KGB 306 / Raum KGB 307 /  Raum KGB 308
Raum KGB 309 /  Raum KGB 310

KOLLEGIENGEBÄUDE E  (KGE)

Erdgeschoss
Raum KGE.001 / Raum KGE.006 / Raum KGE.008

1. Obergeschoss
Raum KGE101 / Raum KGE102 / Raum KGE103 / Raum KGE105
Raum KGE106 / Raum KGE107

2. Obergeschoss
Raum KGE201 / Raum KGE202 / Raum KGE203 / Raum KGE204
Raum KGE205 / Raum KGE207 / Raum KGE208 / Raum KGE209
Raum KGE210 / Raum KGE211 / Raum KGE212 / Raum KGE213
Raum KGE214 / Raum KGE215 / Raum KGE216

Abrechnung nach Anzahl

Liefern und aufstellen gemäß Planung  in fertiger Leistung
Menge: 149,000 St

**03.01.16 Kabelkanal horizontal; b: 1.600 mm**
Horizontalen Kabelkanal  inkl. Zugentlastung für vorbeschriebene Schreibtische mit einer Breite von 160 cm liefern und in fertiger Leistung montieren:

Kabelkanal
Material:  Stahl
Breite:  ca. 1.196 mm
Öffnung:  beidseitig aufklappbar
Oberfläche:  epoxidharzpulverbeschichtet,
Farbton:  schwarz bzw. nach Wahl Architekt / AG

Befestigungskonstruktion nach Statik / Wahl des AN, inkl. aller erforderlicher  Abstimmungen mit AG, mit sämtlichen Anpassungen, Anschlüssen,
Verbindungen, Aussparungen, Möbelbeschlägen / Schließvorrichtungen,
Ausklinkungen, Kleinteilen, Befestigungsmitteln, Bohrungen etc,.

Abrechnung nach Anzahl

Liefern und montieren gemäß Planung  in fertiger Leistung
Menge: 149,000 St

**03.01.17 Kabeleinlass**
Kabeleinlass für vorbeschriebene Tischplatten 19 mm,
Ø 80 mm liefern und montieren.

-  Schieber für kleinen Durchlass
-  ganzer Deckel für volle Öffnung
-  rund
-  Kunststoff
-  Chrom Matt
-  inkl. Bohrung

Position nach Wahl AG Links bzw. Rechts

Kabeleinlass entsprechend Planung liefern und in fertiger Leistung montieren.
Menge: 149,000 St

#### 03.02 Möblierung Container / Schränke / Garderoben

**03.02.01 Rollcontainer 1/3/3/3; l / b / h: 800 mm x 430 mm x 586 mm**
Rollcontainer 9 Höheneinheiten und Materialeinschub 1 Höheneinheit
liefern, montieren und gereinigt in fertiger Leistung aufstellen.

Rollcontainer

Abmessungen l / b / h:  800 mm x 430 mm x 586 mm
Höheneinheiten:  1 / 3 / 3 / 3
Höheneinheit:  50 mm

-  Oberboden 19 mm
-  HE-Blenden mit seitlichen Greifprofilen
-  Materialschub und Stahlschübe mit Softeinzug
-  Zentralverriegelung und Auszugssperre
-  Möbelrollen Ø 35 mm / vorn 2 Feststeller
-  Front schwarz bzw. nach Wahl Architekt / AG
-  Korpus schwarz bzw. nach Wahl Architekt / AG

Einbauort:

KOLLEGIENGEBÄUDE B  (KGB)

1. Obergeschoss
Raum KGB 101 /  Raum KGB 101 / Raum KGB 103 /  Raum KGB 109
Raum KGB 111 /  Raum KGB 112 / Raum KGB 113 /  Raum KGB 114
Raum KGB 115 /  Raum KGB 116 / Raum KGB 117 /  Raum KGB 118
Raum KGB 119 /  Raum KGB 120

2. Obergeschoss
Raum KGB 217 /  Raum KGB 218 / Raum KGB 219 /  Raum KGB 220
Raum KGB 221 /  Raum KGB 222 / Raum KGB 223 /  Raum KGB 224
Raum KGB 225

3. Obergeschoss
Raum KGB 301 /  Raum KGB 302 / Raum KGB 303 /  Raum KGB 304
Raum KGB 305 /  Raum KGB 306 / Raum KGB 307 /  Raum KGB 308
Raum KGB 309 /  Raum KGB 310

KOLLEGIENGEBÄUDE E  (KGE)

Erdgeschoss
Raum KGE.001 / Raum KGE.006 / Raum KGE.008

1. Obergeschoss
Raum KGE101 / Raum KGE102 / Raum KGE103 / Raum KGE105
Raum KGE106 / Raum KGE107

2. Obergeschoss
Raum KGE201 / Raum KGE202 / Raum KGE203 / Raum KGE204
Raum KGE205 / Raum KGE207 / Raum KGE208 / Raum KGE209
Raum KGE210 / Raum KGE211 / Raum KGE212 / Raum KGE213
Raum KGE214 / Raum KGE215 / Raum KGE216

Abrechnung nach Anzahl

Liefern und aufstellen gemäß Planung  in fertiger Leistung
Menge: 149,000 St

**03.02.02 Sideboard 2 OH; l / b / h: 160 cm x 44 cm x 117 cm**
Querrollenschrank 2 OH mit Aufsatztheke und raumseitiger Rückwand,
auf 40 mm Metallsockel mit Ausgleichsschrauben liefern, montieren und
gereinigt in fertiger Leistung aufstellen.

Sideboard  gem. ZTV 9.4
Geometrie:  Rechteckform,
Abmessungen: l / b / h:  1.600 mm x 441 mm x 789 mm
Aufsatztheke (ges. Position) l / h:  1.600 mm x  39,7 mm

Korpus:  19 mm
Material:  Dreischicht-Gütefeinspanplatten
  nach DIN EN 312
Oberfläche:  HPL aus HPL-Schichtstoff
  mind. 0,8mm,
  mechanisch hoch beständig,
  besonders kratz- und abriebfest
  abwischbar
Farbton:  weiß bzw. nach Wahl Architekt / AG
Kante:  ABS 2 mm weiß
  (bzw. nach Bemusterung)
Einlegeböden:  19 mm
Anzahl:  2 davon 1 verschraubt
Material:  Dreischicht-Gütefeinspanplatten
  nach DIN EN 312
Oberfläche:  HPL aus HPL-Schichtstoff
  mind. 0,8mm,
  mechanisch hoch beständig,
  besonders kratz- und abriebfest
  abwischbar
Farbton:  weiß bzw. nach Wahl Architekt / AG
Kante:  ABS 2 mm weiß
  (bzw. nach Bemusterung)
Querrollo:  Vollkunststoff
Farbton:  weiß bzw. nach Wahl Architekt / AG
Griffleiste:  abschließbar in weiß
  (bzw. nach Bemusterung)

Einbauort:

KOLLEGIENGEBÄUDE E  (KGE)

Erdgeschoss
Raum KGE.006

1. Obergeschoss
Raum KGE105 / Raum KGE106 / Raum KGE107

2. Obergeschoss
Raum KGE201 / Raum KGE202 / Raum KGE205

Abrechnung nach Anzahl

Liefern und aufstellen gemäß Planung  in fertiger Leistung
Menge: 7,000 St

**03.02.03 Thekenaufsatz für Sideboard; l / h: 160 cm x 39,7 cm**
Aufsatztheke für vorbeschriebenen Querrollenschrank liefern und
gereinigt in fertiger Leistung auf dem Sideboard montieren.

Geometrie:  Rechteckform,
Aufsatztheke  l / h:  1.600 mm x  397 mm

Korpus:  19 mm
Material:  Dreischicht-Gütefeinspanplatten
  nach DIN EN 312
Oberfläche:  HPL aus HPL-Schichtstoff
  mind. 0,8mm,
  mechanisch hoch beständig,
  besonders kratz- und abriebfest
  abwischbar
Farbton:  weiß bzw. nach Wahl Architekt / AG
Kante:  ABS 2 mm weiß
  (bzw. nach Bemusterung)

Einbauort:

KOLLEGIENGEBÄUDE E  (KGE)

Erdgeschoss
Raum KGE.006

1. Obergeschoss
Raum KGE105 / Raum KGE106 / Raum KGE107

2. Obergeschoss
Raum KGE201 / Raum KGE202 / Raum KGE205

Befestigungskonstruktion nach Statik / Wahl des AN, inkl. aller erforderlicher  Abstimmungen mit AG, mit sämtlichen Anpassungen, Anschlüssen,
Verbindungen, Aussparungen, Möbelbeschlägen / Schließvorrichtungen,
Ausklinkungen, Kleinteilen, Befestigungsmitteln, Bohrungen etc,.

Abrechnung nach Anzahl

Liefern und aufstellen gemäß Planung  in fertiger Leistung
Menge: 7,000 St

**03.02.04 Aktenregal 5 OH; l / b / h: 1.000 mm x 440 mm x 1.900 mm**
Aktenregal 5 OH auf 40 mm Metallsockel mit Ausgleichsschrauben
liefern, montieren und gereinigt in fertiger Leistung aufstellen.

Aktenschrank  gem. ZTV 9.4.1
Geometrie:  Rechteckform,
Abmessungen: l / b / h:  1.000 mm x 441 mm x 1.900 mm

Korpus:  19 mm
Material:  Dreischicht-Gütefeinspanplatten
  nach DIN EN 312
Oberfläche:  HPL aus HPL-Schichtstoff
  mind. 0,8mm,
  mechanisch hoch beständig,
  besonders kratz- und abriebfest
  abwischbar
Farbton:  weiß bzw. nach Wahl Architekt / AG
Kante:  ABS 2 mm weiß
  (bzw. nach Bemusterung)
Einlegeböden:  19 mm
Anzahl:  4  davon 1 verschraubt
Material:  Dreischicht-Gütefeinspanplatten
  nach DIN EN 312
Oberfläche:  HPL aus HPL-Schichtstoff
  mind. 0,8mm,
  mechanisch hoch beständig,
  besonders kratz- und abriebfest
  abwischbar
Farbton:  weiß bzw. nach Wahl Architekt / AG
Kante:  weiß  (bzw. nach Bemusterung)
  (bzw. nach Bemusterung)

Einbauort:

KOLLEGIENGEBÄUDE E  (KGE)

Erdgeschoss
Raum KGE.001 / Raum KGE.006 / Raum KGE.008

1. Obergeschoss
Raum KGE101 / Raum KGE102 / Raum KGE103 / Raum KGE105
Raum KGE106 / Raum KGE107

2. Obergeschoss
Raum KGE201 / Raum KGE202 / Raum KGE203 / Raum KGE204
Raum KGE205 / Raum KGE207 / Raum KGE208 / Raum KGE209
Raum KGE210 / Raum KGE211 / Raum KGE212 / Raum KGE213
Raum KGE214 / Raum KGE215 / Raum KGE216

Abrechnung nach Anzahl

Liefern und aufstellen gemäß Planung  in fertiger Leistung
Menge: 56,000 St

**03.02.05 Garderobe**
Garderobenständer aus Metall mit Kleiderhaken liefern, montieren und gereinigt
in fertiger Leistung aufstellen.

Garderobenständer:
Geometrie:  Rundform,
Abmessungen:  h:  ca. 1.800 mm
Gestell:  Stahl-Rundrohr
Querschnitt:  Ø  ca. 50 mm
Oberfläche:  epoxidharzpulverbeschichtet,
Farbton:  schwarz bzw. nach Wahl Architekt / AG
Garderobenhaken:  7 Stück ca. 15 cm
spiralförmig im 90 Grad Winkel
  um die vertikale Stange in der Mitte
  gereiht, belastbare formschlüssige
  Verbindung
Standsicherheit:  schwerer Rundteller Metall
  Ø ca. 35 cm

inklusive Garderobenbügel
Anzahl:  4 Stück
Abmessungen l / b / h:  440 mm x 15 mm x 190 mm
Material:  Kunststoff
Farbton:  schwarz bzw. nach Wahl Architekt / AG

Einbauort:

KOLLEGIENGEBÄUDE B  (KGB)

1. Obergeschoss
Raum KGB 101 /  Raum KGB 101 / Raum KGB 103 /  Raum KGB 109
Raum KGB 111 /  Raum KGB 112 / Raum KGB 113 /  Raum KGB 114
Raum KGB 115 /  Raum KGB 116 / Raum KGB 117 /  Raum KGB 118
Raum KGB 119 /  Raum KGB 120

2. Obergeschoss
Raum KGB 217 /  Raum KGB 218 / Raum KGB 219 /  Raum KGB 220
Raum KGB 221 /  Raum KGB 222 / Raum KGB 223 /  Raum KGB 224
Raum KGB 225

3. Obergeschoss
Raum KGB 301 /  Raum KGB 302 / Raum KGB 303 /  Raum KGB 304
Raum KGB 305 /  Raum KGB 306 / Raum KGB 307 /  Raum KGB 308
Raum KGB 309 /  Raum KGB 310

KOLLEGIENGEBÄUDE E  (KGE)

Erdgeschoss
Raum KGE.001 / Raum KGE.006 / Raum KGE.008

1. Obergeschoss
Raum KGE101 / Raum KGE102 / Raum KGE103 / Raum KGE105
Raum KGE106 / Raum KGE107

2. Obergeschoss
Raum KGE201 / Raum KGE202 / Raum KGE203 / Raum KGE204
Raum KGE205 / Raum KGE207 / Raum KGE208 / Raum KGE209
Raum KGE210 / Raum KGE211 / Raum KGE212 / Raum KGE213
Raum KGE214 / Raum KGE215 / Raum KGE216

Abrechnung nach Anzahl

Liefern und aufstellen gemäß Planung  in fertiger Leistung
Menge: 82,000 St

### 04 TITEL: SONSTIGES BA 01 + 02 - ALLE BAUTEILE

#### 04.01 Zulagen zu vorbeschriebener Möblierung

**04.01.01 Arbeitstisch; höhenverstellbar; 19 mm Platte MDF; l / b: 1.600 mm x 800 mm**
Schreibtisch, elektrisch höhenverstellbar,  liefern und in fertiger Funktion
aufstellen

Sitz - / Stehtisch
Geometrie:  Rechteckform,
Abmessungen: l / b:  1.800 mm x 800 mm
Schreibtischhöhe:  680 mm bis 1.300 mm
Mechanik:  elektrisch höhenverstellbar

Gestell:  T-Fuß  Stahl-Rechteckrohr
Querschnitt:  90 mm x 30 mm
Oberfläche:  epoxidharzpulverbeschichtet,
Farbton:  schwarz bzw. nach Wahl Architekt / AG
Kufenfarbe:  epoxidharzpulverbeschichtet,
Farbton:  schwarz bzw. nach Wahl Architekt / AG
Stopfenfarbe:  schwarz bzw. nach Bemusterung

Tischplatte:  19 mm
Material:  Dreischicht-Gütefeinspanplatten
  nach DIN EN 312
Oberfläche:  HPL aus HPL-Schichtstoff
  mind. 0,8mm,
  mechanisch hoch beständig,
  besonders kratz- und abriebfest
  abwischbar
  mit Anti-Fingerprint-Effekt
Farbton:  weiß bzw. nach Wahl Architekt / AG
Kante:  ABS 2 mm schwarz
  (bzw. nach Bemusterung)
Bedienung:  Bedienelement Auf / Ab
Sensor:  Easy-Stop

Abrechnung nach Anzahl

Liefern und aufstellen gemäß Planung  in fertiger Leistung
Menge: 1,000 St

**04.01.02 Flip Box**
3 x Schuko diagonal  mit Anschlussleitung 200 mm + GST 18
B/T/H (mm):  210 mm x 167 mm x 70 mm
Gestellfarbe:  Edelstahl Gebürstet
Menge: 1,000 St

**04.01.03 Sichtblende Melamin**
für Tischbreite:  1600 mm,
Gütespanplatte:  19 mm inkl. Halterung
B/H (mm):  1.580 mm x 400 mm
Sichtblendenfläche:  weiß
Sichtblendenkante:  weiß
Gestellfarbe:  Schwarz Struktur
Menge: 1,000 St

**04.01.04 Kabeleinlass**
Kabeleinlass für vorbeschriebene Tischplatten 19 mm,
Ø 80 mm liefern und montieren.

-  Schieber für kleinen Durchlass
-  ganzer Deckel für volle Öffnung
-  rund
-  Kunststoff
-  schwarz
-  inkl. Bohrung

Position nach Wahl AG Links bzw. Rechts

Kabeleinlass liefern und in fertiger Leistung montieren.
Menge: 1,000 St

**04.01.05 Kabeldurchführung montiert**
Chrom matt, Ø  =  69 mm,
für Plattendicke 19 mm,
zur stirnseitigen Montage für Kabeldurchlässe
und diverse Anbauten
Position: LINKS
Menge: 1,000 St

**04.01.06 Anti-Fingerprint-Effekt Schreibtische Typ 1**
Mehrpreis für Anti-Fingerprint-Effekt  Schreibtische Typ 1 als Zulage

Abrechnung nach Anzahl
Menge: 1,000 St

**04.01.07 Anti-Fingerprint-Effekt Schreibtische Typ 2**
Mehrpreis für Anti-Fingerprint-Effekt  Schreibtische Typ 1 als Zulage

Abrechnung nach Anzahl
Menge: 1,000 St

**04.01.08 Anti-Fingerprint-Effekt Rollcontainer**
Mehrpreis für Anti-Fingerprint-Effekt  Rollcontainer als Zulage

Abrechnung nach Anzahl
Menge: 1,000 St

**04.01.09 Anti-Fingerprint-Effekt Sideboard mit Theke**
Mehrpreis für Anti-Fingerprint-Effekt  Sideboard mit Theke als Zulage

Abrechnung nach Anzahl
Menge: 1,000 St

**04.01.10 Anti-Fingerprint-Effekt Aktenschränke**
Mehrpreis für Anti-Fingerprint-Effekt  Aktenschränke als Zulage

Abrechnung nach Anzahl
Menge: 1,000 St

**04.01.11 Rollcontainer 1/3/3/3; l / b / h: 600 mm x 430 mm x 586 mm**
Rollcontainer 9 Höheneinheiten und Materialeinschub 1 Höheneinheit
liefern und in fertiger Leistung aufstellen.

Rollcontainer

Abmessungen l / b / h:  600 mm x 430 mm x 586 mm
Höheneinheiten:  1 / 3 / 3 / 3
Höheneinheit:  50 mm

-  Oberboden 19 mm
-  HE-Blenden mit seitlichen Greifprofilen
-  Materialschub und Stahlschübe mit Softeinzug
-  Zentralverriegelung und Auszugssperre
-  Möbelrollen Ø 35 mm / vorn 2 Feststeller
-  Front schwarz bzw. nach Wahl Architekt / AG
-  Korpus weiß bzw. nach Wahl Architekt / AG

Abrechnung nach Anzahl

Liefern und aufstellen gemäß Planung  in fertiger Leistung
Menge: 1,000 St

**04.01.12 Aktenregal 6 OH; l / b / h: 800 mm x 440 mm x 2.260 mm**
Aktenregal 6 OH auf 40 mm Metallsockel mit Ausgleichsschrauben
liefern und in fertiger Leistung aufstellen.

Sideboard  gem. ZTV 9.4.1
Geometrie:  Rechteckform,
Abmessungen: l / b / h:  800 mm x 441 mm x 2.261 mm

Korpus:  19 mm
Material:  Dreischicht-Gütefeinspanplatten
  nach DIN EN 312
Oberfläche:  HPL aus HPL-Schichtstoff
  mind. 0,8mm,
  mechanisch hoch beständig,
  besonders kratz- und abriebfest
  abwischbar
  mit Anti-Fingerprint-Effekt
Farbton:  weiß bzw. nach Wahl Architekt / AG
Kante:  ABS 2 mm weiß
  (bzw. nach Bemusterung)
Einlegeböden:  19 mm
Anzahl:  5  davon 1 verschraubt
Material:  Dreischicht-Gütefeinspanplatten
  nach DIN EN 312
Oberfläche:  HPL aus HPL-Schichtstoff
  mind. 0,8mm,
  mechanisch hoch beständig,
  besonders kratz- und abriebfest
  abwischbar
  mit Anti-Fingerprint-Effekt
Farbton:  weiß bzw. nach Wahl Architekt / AG
Kante:  weiß  (bzw. nach Bemusterung)
  (bzw. nach Bemusterung)

Abrechnung nach Anzahl

Liefern und aufstellen gemäß Planung  in fertiger Leistung
Menge: 1,000 St

**04.01.13 Zwischenlagerung der Möbel als Zulage**
Auf Anordnung der Objektüberwachung bis zur Vollendung der Endreinigung der Aufstellräume Zwischenlagerung der losen Möbel in Lagerräumen des AN  als zusätzlichen Aufwand, inkl. des daraus resultieren Transportes nach
Aufforderung in die Aufstellräume.

Abrechnung je Woche auf Anordnung der OÜ
Angefangene Wochen werden sind als ganze Wochen zu vergüten
Menge: 1,000 StWo

### 05 TITEL: ARBEITEN gegen NACHWEIS

*Hinweis: Hinweis*
Regieleistungen dürfen nur auf Anordnung bzw. in Abstimmung mit der
Bauüberwachung ausgeführt werden.
Auf Regieleistungen ohne Anordung / Abstimmung besteht kein Anspruch auf Vergütung!

#### 05.01 Lohnkosten

*Hinweis: Verrechnungssätze für Löhne*
Die Verrechnungssätze für die nachstehenden Lohn- und
Berufsgruppen sind unaufgegliedert anzubieten.
In ihnen sind enthalten:
- Lohn- und Gehaltskosten,
- Lohn- und Gehaltsnebenkosten,
- Sozialkosten einschließlich Sozialkassenbeiträge,
- Gemeinkostenanteil,
- Gewinn
- Kleingeräte bis zum Netto-Neuwert EUR 3.000,-,
- Fahrtkosten.

Zuschläge zu den Verrechnungssätzen für vom
AG angeordnete oder zu vertretende Nacht-, Sonntags-,
Feiertags- und Mehrarbeit (Überstunden) sind gesondert
nachzuweisen; sie werden in Höhe der tariflichen Vereinbarung vergütet.
Für Nacht-, Sonntags- und Feiertagsarbeit wird als
Zuschlag nur der Beitrag zur gesetzlichen  Unfallversicherung vergütet. Für Mehrarbeit werden zusätzlich
die Sozialkosten vergütet.
Beschäftigt der Bieter bei einer der nachstehenden
Lohn-/Berufsgruppen keine Arbeitskräfte, hat er dies
anzugeben und statt dessen den Einsatz möglichst
gleichwertiger Arbeitskräfte anzubieten.

**05.01.01 Spezialfacharbeiter**
Stundenlohnarbeiten durch Arbeitskräfte
nur auf Anordnung des AG auszuführen.
Menge: 10,000 h

**05.01.02 Stundenlohnarb. Gehobener Facharbeiter/-in**
Stundenlohnarbeiten durch Arbeitskräfte
nur auf Anordnung des AG auszuführen.
Menge: 20,000 h

**05.01.03 Stundenlohnarb. Fachwerker/-in**
Stundenlohnarbeiten durch Arbeitskräfte
nur auf Anordnung des AG auszuführen.
Menge: 40,000 h

**05.01.04 Helfer**
Helfer

Stundenlohnarbeiten durch Arbeitskräfte
nur auf Anordnung des AG auszuführen.
Menge: 40,000 h
